# Schulerweiterung Grundschule Bad Saarow
Angebotsaufforderung (GAEB DA XML 3.2, DA83)
Projekt: GBS
Währung: EUR
Vergabeart: Offenes Verfahren
Abgabeort: sh. Angebotsaufforderung; ;
Erstellt mit: GXML Toolbox V3.3 R20220330, ORCA AVA 25.0.5 - Professional Edition 25.00.05, 19.02.2026

## Allgemeine Vorbemerkungen
Baubeschreibung und Lagebeschreibung
Die geplante Baumaßnahme umfasst die Erweiterung der Grund- und Oberschule Maxim Gorki Bad Saarow durch einen dreistöckigen Grundschulneubau, sowie den Umbau eines Bestandsgebäudes, im weiteren Haupthaus genannt.

Die Gemeinde Bad Saarow befindet sich ca. 70 km südöstlich von Berlin. Die Gemeinde hat durch die Nähe zur A 12 eine gute Anbindung an das öffentliche Straßennetz.

Das Grundstück befindet sich in der Schulstraße 6 in 15525 Bad Saarow. Der Schulcampus in Bad Saarow besteht aus der Grund- und Oberschule "Maxim Gorki" mit einer großen zentral gelegenen Sportanlage.
Die Grundschule besteht derzeit aus mehreren Bestandsgebäuden. Dem Haupthaus und einer "Baracke", die mit einem Verbindungsbau verbunden sind, sowie dem eingeschossigen Fachwerkhaus.
Das Hortgebäude an der Straße als Modulbau wird ggfs. 2026 demontiert.

Das Grundstück umfasst das Flurstück 448 der Flur 11 in der Gemarkung Bad Saarow-Pieskow. Es hat eine Gesamtfläche von 45.151 m².

Kurzbeschreibung der baulichen Maßnahmen:
Am Standort soll eine Grundschule für 448 Schüler im Ganztagsbetrieb Platz finden mit einer Mensa mit Essensanlieferung. Die Planung umfasst einen dreigeschossigen nicht unterkellerten Neubau entlang der Straße. Das bestehende Haupthaus wird umgebaut und die Außenanlagen neu hergestellt.

Neubau:
Beim Neubau handelt es sich um ein dreigeschossiges, nicht unterkellertes Gebäude. Der Haupteingang vom Neubau befindet sich auf der Südseite des Gebäudes. Ein großer Einschnitt im Außenbereich bildet eine witterungsgeschützte Vorzone als Warte- und Aufenthaltsfläche.
Das Gebäude öffnet sich auf der Südseite zu einem neu gestalteten Vorplatz, der sich an der Straßenseite westlich des Hauptgebäudes befindet.
Über den Haupteingang gelangt man in die Pausenhalle, die mit dem Mehrzweckraum verbunden ist. Optional besteht auch noch die Möglichkeit, den Musikraum zu den beiden Räumen dazuzuschalten: Dieser funktioniert als Erweiterung des Foyers. Der Raumverbund ermöglicht unterschiedliche Bespielbarkeiten von Mittagessens-, über Bewegungs- zu Versammlungs- / Gemeinderaum.
An die Aula schließt der Küchenbereich an; die Essensausgabe erfolgt über eine integrierte Durchreiche.
Insgesamt soll Essen für 500 Personen, die in drei Durchgängen essen, bereitgestellt werden.

Ein zentraler Treppenraum mit Aufzug verbindet die Geschosse miteinander.
Auf der Nordseite des Erdgeschosses befinden sich diverse Fachräume: Musik, Kunst / WAT Nähen, Naturwissenschaft, WAT-Holz sowie eine Lehrküche.

Im Westen des Gebäudes befindet sich ein Nebeneingang, über den der Küchenbereich separat erschlossen werden kann.
Die beiden Obergeschosse sind klar strukturiert:
Auf der Nord- und Südseite der Obergeschosse des Gebäudes sind die Unterrichts-Cluster angeordnet. Insgesamt 16 Klassen- und Gruppenräume sind in vier Clustern organisiert. Auf jedem Geschoss befinden sich je zwei Cluster.

Der dreigeschossige Neubau wird in Massivbauweise erstellt. Die tragenden Innen- und Außenwände, sowie das Dach und die Bodenplatte bestehen aus Stahlbeton.
Neue Innenwände werden in Trockenbauweise erstellt und dienen z.T. der Leitungsführung für die TGA-Installationen.

Eckdaten Neubau:
- dreigeschossiges Gebäude
- nicht unterkellert, Bodenkanal
Gebäudeabmessungen des Neubaus betragen ca. 49,10m x 27,15m.
Höhe Attika über Fertig-Gelände: ca. +13,80m
Bruttogrundfläche EG:  ca. 1.341,25m2
Bruttogrundfläche BGF (3 Geschosse):  ca. 4.024,6m2
Bruttorauminhalt BRI:  ca. 16.192,1 m3

Nach Tragwerksplanung und geotechnischem Bericht wird eine Flachgründung mittels umlaufender Frostschürze unter den tragenden Wänden und Stützen hergestellt.

Die Fassade ist zweigeteilt: im Erdgeschoss wird eine vorgehängte, hinterlüftete Fassade VHF ausgebildet. Als Bekleidungsmaterial kommen Faserzementplatten zur Ausführung. Die VHF erhält eine Dämmung von d=14 cm WLG035. In den Obergeschossen ist ein Wärmedämmverbundsystem mit einer Dämmung von  d=18 cm WLG035 vorgesehen. Im Erdgeschoss bilden Beton-Fertigteilplatten h= 70 cm einen robusten Sockel.
Die Decken werden gem. statischer Vorermittlung als Stahlbeton-Flachdecken (bis d=28 cm) ausgeführt. Treppenläufe und -podeste werden ebenfalls aus Stahlbeton hergestellt.

Das Dach wird als Flachdach gem. Flachdachrichtlinie ausgebildet.
Die Entwässerung erfolgt außenliegend in Fallrohren hinter der vorgehängten, hinterlüfteten Fassade (West- und Ostseite) / integriert in das WDVS mit entsprechenden Revisionsöffnungen in der Fassade.
Auf der Dachfläche werden TGA-Geräte aufgestellt (Lüftungsgeräte, Wärmepumpen, Photovoltaik).
Die Unterkonstruktion der PV-Module wird auf das "Nacktdach" aufgeschweißt, in Auflast-freier Ausführung.
Zur Entrauchung der Haupttreppe des Schulgebäudes werden zwei Lichtkuppeln mit RA-Antrieb in die Dachfläche integriert. Diese Lichtkuppeln können auch zur Belüftung geöffnet werden.
Weitere Lichtkuppeln dienen der natürlichen Belichtung des innenliegenden Treppenraums.
Die Lichtkuppeln sind durchsturzsicher, u-Wert 1,40 W/m2K, Sonnenschutzverglasung.

Bestandsgebäude / Haupthaus:
Das bestehende Haupthaus wird umgebaut. Im Hochparterre wird die Schulverwaltung untergebracht (Schulleitungen, Sekretariat, Lehrerzimmer). Die sanitären Anlagen auf der Ostseite des Gebäudes werden saniert.
Im Untergeschoss des Haupthauses finden die Lager- und Technikflächen sowie der Hausmeister-Bereich Platz.
Das Verbindungsgebäude von Haupthaus zur Baracke wird abgerissen.

Bauherr:
Amt Scharmützelsee
Forsthausstraße 4
15526 Bad Saarow

Rückfragen
Rückfragen sind bis zur Auftragsvergabe ausschließlich über die Vergabestelle, schriftlich einzureichen.

Baustellenbesetzung
Das Führungspersonal ist der Bauleitung vor Baubeginn schriftlich zu benennen (Firmenbauleiter, Montageleiter, Obermonteur).
Während der Bauzeit sollte das vom Auftragnehmer einzusetzende Führungspersonal nicht gewechselt werden.
Ein deutschsprachiger Polier bzw. Vorarbeiter, der bevollmächtigt ist, Anweisungen entgegenzunehmen und verbindliche Auskünfte bezüglich der Baustellenabwicklung geben kann, muss ständig auf der Baustelle anwesend sein.
Wird ein Wechsel aus zwingenden Gründen erforderlich, so hat der Auftragnehmer, unter Angabe der Gründe, den Wechsel schriftlich bei der örtlichen Bauüberwachung anzumelden. Die auf der Baustelle beschäftigten Mitarbeiter des AN haben ihren Personalausweis mitzuführen und diesen auf Verlangen der Bauleitung vorzuzeigen. Auf der Baustelle selbst muss immer eine hinreichende Verständigung in deutscher Sprache gewährleistet sein.
Das Tragen der berufsgenossenschaftlich vorgeschriebenen Sicherheitsbekleidung ist zwingend erforderlich.

Arbeitstage
Die Arbeitswoche beginnt am Montag und endet am Samstag. Aufgrund des Fertigstellungstermins wird darauf hingewiesen, dass der Samstag ein normaler Arbeitstag und zur Einhaltung des Bauablaufs bei Bedarf nach Abstimmung mit der Bauleitung zu nutzen ist.

Baustelleneinrichtung
Der AN hat seine Aufenthalts- und Lagerräume selbst bereit zu stellen, Aufstellung innerhalb der Baustelleneinrichtungsfläche nach Rücksprache und Freigabe durch die Bauleitung.
Werbeschilder und andere Werbemittel dürfen an der Baustelle, an Bauzäunen, Baucontainern etc. nur mit vorheriger Zustimmung des AG angebracht werden.
Firmenschilder sind nur an vom AG bestimmten Stellen anzubringen.

Das Baugelände wird durch einen Bauzaun abgetrennt.
Als Zugang sind nur die vorgesehenen Tore zu nutzen. Tore und Türen sind nach Begehen wieder zu schließen. Wurden Teile nach Anmeldung bei der Bauleitung wegen Transport abgebaut, so sind sie nach Abschluss der Arbeiten unverzüglich und unaufgefordert wieder aufzustellen.
Vor Feierabend sind die Zugänge in Absprache mit den anderen Gewerken zu verschließen. Bei wiederholter Missachtung wird diese Leistung zu Lasten der beteiligten Firmen durch einen Sicherheitsdienst wahrgenommen.

Materiallager und -transport
Das Baugelände ist umschließend mit einem Bauzaun abgetrennt. Darüber hinaus gesicherte Flächen für Material und Werkzeug stehen nicht zur Verfügung.
Das vorgesehene Baufeld erstreckt sich über den im BE-Plan mit Bauzaun abgetrennten Bereich. Bautätigkeiten finden ausschließlich in diesem Bereich statt. Angrenzende Bereiche dürfen nicht genutzt werden. Die Zuweisung der Flächen erfolgt durch die Bauleitung.
Materialien können nur in den Mengen angeliefert werden, die für die sofortige Verarbeitung erforderlich ist. Evtl. notwendige kurzfristige Zwischenlagerungen sind mit der Bauleitung abzustimmen. Zuwiderhandeln hat zur Folge, dass die Materialien etc. ohne Aufforderung vom Auftraggeber beseitigt werden. Alle anfallenden Kosten gehen zu Lasten des Auftragnehmers.

Aufstellflächen für die Mannschaftsunterkünfte werden bauseits ausgewiesen bzw. im zu liefernden BE-Plan
genehmigt. Die Aufstellung erfolgt nur nach Absprache mit der Bauleitung.

Räume innerhalb des Bauvorhabens werden als Lager-, Arbeits- und Aufenthaltsräume grundsätzlich nicht zur Verfügung gestellt und dürfen als solche auch nicht hergerichtet werden.

Einrichtungen für Wohnlager sind unzulässig.

Innerhalb der Gebäude/Bauwerke dürfen Transportgeräte (Karren, Gabelstapler und dergleichen) mit Verbrennungsmotoren nicht betrieben werden. Es dürfen nur elektrisch betriebene Geräte eingesetzt werden. Gleiches gilt sinngemäß für Kompressoren, Bohrmaschinen und dergleichen für deren Antriebe. Im Übrigen sind die Arbeitsstättenrichtlinien, besonders auch in Bezug auf den erforderlichen Schallschutz zu berücksichtigen.

Prüfung der örtlichen Verhältnisse
Es wird dringend empfohlen, sich vor Angebotsabgabe vor Ort über die örtlichen Verhältnisse zu informieren.
Nachforderungen aus Unkenntnis der örtlichen Gegebenheiten sind ausgeschlossen.

Gerüste
Die Errichtung und Vorhaltung aller zusätzlich erforderlichen Gerüste und sonstigen Arbeitsschutz- Maßnahmen, die über die bauseitige Gerüststellung (Fassadengerüst, Raumgerüst) hinausgehen, sowie spezielle Hebegeräte für die Montagearbeiten sind in die Einheitspreise miteinzukalkulieren. Arbeitshöhen: siehe Angaben im Leistungsverzeichnis bzw. beiliegende Schnittzeichnungen.

Schutzgerüste sowie Umwehrungen, Geländer, Abdeckungen und Schutznetze sind über die in der VOB genannten Zeiten hinaus und bis zum Zeitpunkt der Arbeitsaufnahme eines Nachfolgehandwerkers an dieser Stelle vorzuhalten und zu unterhalten. Die Kosten sind in Einheitspreise einzukalkulieren. Eine gesonderte Vergütung erfolgt nicht. Der Abbau dieser Einrichtungen darf nur nach Freigabe durch die Bauleitung erfolgen. Es ist eine Grundeinsatzzeit von ca. 6 Monaten einzukalkulieren.

Arbeitsgerüste sind in der Regel mindestens 4 Wochen über die zur Erledigung der eigenen Arbeiten benötigten Zeit, über die in der VOB genannten Zeiten hinaus vorzuhalten und zu unterhalten. Der Abbau darf nur nach Freigabe durch die Bauüberwachung erfolgen.

Das bauseits gestellte Fassadengerüst ist ausschliesslich für die Fassadenarbeiten zu benutzen. Die Benutzung für die Rohbauarbeiten ist ausgeschlossen.

Einhaltung der Baustellenordnung
Für die Einhaltung der Baustellenordnung sind die Firmen verantwortlich. Bei Verstoß gegen die Baustellenordnung ist der AG berechtigt, der / den betroffenen Person / Personen ein Baustellenverbot zu erteilen.

Schulbetrieb
Dem Anbieter ist es bewusst, dass der Neubau in unmittelbarer Nähe zu einer Grundschule durchgeführt wird. Die Funktionsfähigkeit des Schulbetriebes muss stets gewährleistet sein.
Arbeiten, die starken Lärm bzw. Erschütterungen verursachen, insbesondere Hämmern, Bohren, Arbeiten mit Kompressor und Lufthammer, dürfen nur nach Absprache mit der Bauleitung ausgeführt werden.

Weisungsbefugnis
Zur Einhaltung der Baustellenordnung sind die Firmen verpflichtet, den Anordnungen der Bauleitung des Architekten und der Fachingenieure zu folgen.

## Besondere Vorbemerkungen
00.Schriftverkehr
Alle vertragsrelevanten Schriftstücke, Mitteilungen und Erklärungen sind direkt an den Auftraggeber zu richten. Ein Duplikat geht an die Objektüberwachung.
zu adressieren an:

Amt Scharmützelsee
Forsthausstraße 4
15526 Bad Saarow

Mit dem Vermerk:
Projekt: GBS- Grundschule / Ganztagsschule Maxim Gorki in Bad Saarow: Schulerweiterung durch Neubau 1, Außenanlagen sowie Abriss
hier: VE 3xx Gewerkname (sh. Kopfzeile)

Sowie 1 Duplikat einschl. Anlagen wie Aufmaße usw. zur Prüfung an die Objektüberwachung (Adresse wird im Auftragsfall bekannt gegeben)

01. Versorgung der Baustelle mit Wasser und Strom
Die Kosten für Wasser und Energie und Abwasser werden in den zusätzlichen Vertragsbedingungen geregelt. Die Versorgung der Baustelle erfolgt ab der eingerichteten Entnahmestelle. Die Kosten des Verbrauchs werden prozentual auf die Verbraucher umgelegt.
Einrichtungen der Schule dürfen nicht genutzt werden. Bei Nichteinhaltung droht Baustellenverbot.

02. Der Sanitärcontainer wird bauseits gestellt (in Rohbau-LV Titel BE enthalten). Kosten für Unterhalt und Reinigung des Sanitärcontainers gem. DIN 18299/4.1.5 sind vom AN nicht einzukalkulieren. Die für die Baumaßnahme vorgehaltenen sanitären Einrichtungen stehen allen Auftragnehmern bis zum Ende der Bauzeit zur Verfügung. Beschädigungen dieser Einrichtungen sind zu Lasten der Schädiger zu beseitigen. Die entstehenden Kosten werden prozentual als Umlage vom Rechnungsbetrag in Abzug gebracht.

03. Es gelten die allgemein anerkannten Regeln der Technik, insbesondere die einschlägigen DIN bzw. EN-Normen, sowie die VOB / neueste Fassung.

04.Soweit in der Leistungsbeschreibung auf Technische Spezifikationen (z.B. nationale Normen, mit denen europäische Normen umgesetzt werden, Europäische technische Zulassungen, gemeinsame technische Spezifikationen, Internationale Normen) Bezug genommen wird, werden auch ohne den ausdrücklichen Zusatz: "oder gleichwertig" immer gleichwertige technische Spezifikationen in Bezug genommen.

05. Mit Beginn der Arbeiten wird ein Sicherheits- und Gesundheitskoordinator beauftragt. Seinen Anweisungen ist Folge zu leisten.

06. Stundenlohnarbeiten
Für Stundenlohnarbeiten gilt §15VOB/B. Ausschließlich der AG ist berechtigt Stundenlohnleistungen anzuweisen und die Nachweise abzuzeichnen.

07. Parken
Auf der gesamten Baustelle gilt Parkverbot für Privatfahrzeuge und Mannschaftstransporter. Ausnahmen in begründeten Fällen bedürfen der Zustimmung durch die Bauüberwachung.

08. Baustellenreinigung
Die Auftragnehmer haben ihre Arbeitsplätze, Lagerflächen sowie Verkehrswege täglich besenrein, sauber und funktionsfähig zu halten. Der anfallende Schutt ist nach Erfordernis von der Baustelle zu entfernen. Bis spätestens Freitag jeder Woche ist von allen auf der Baustelle tätigen Firmen die Baustelle gemeinsam aufzuräumen und besenrein an die Bauleitung zu übergeben. Bei Zuwiderhandlung wird der AG die Baustellenreinigung zu Lasten der Firmen von Dritten ausführen lassen.

09. Streupflicht
Jeder Auftragnehmer ist verpflichtet, seine Arbeits-, Lager, Aufenthalts- und Unterkunftsplätze sowie deren Zuwegung bei Schnee- und Eisglätte so abzustumpfen, dass für die eigenen Beschäftigen und andere Personen, die den jeweiligen Bereich betreten müssen, die Gefahr des Ausrutschens vermieden wird.

10. Dem AN werden nach Auftragserteilung bzw. gem. Baufortschritt unentgeltlich zur Verfügung gestellt, z.B. Ausführungs- und Grundrisspläne sowie Schnittzeichnungen der Baumaßnahme, Schlitz- und Durchbruchpläne, Pläne der Außenanlagen

Der Planversand erfolgt digital über die Projektplattform "Planfred". Der AN wird per E-Mail über neue Pläne die hochgeladen wurden informiert und erhält einen Download-Link, über den die Pläne heruntergeladen werden können.

Pläne in Papierform
Der AN erhält keine Pläne in Papierform. Es ist Sache des AN, Pläne in Papierform erstellen zu lassen.
Der AN hat dafür Sorge zu tragen, dass alle erforderlichen Planunterlagen auf der Baustelle vorliegen oder zugänglich sind.

11. Die vom AN mit CAD-Programm zu erstellenden Montagepläne und -unterlagen werden nach abgestimmten Terminplänen dem AG zur Genehmigung 3-fach zur Verfügung gestellt, als Papierzeichnung / Plotterausdruck, farbig, auf DIN A3 Format, auf A4 gefaltet und digital.

12. Alle erforderlichen Leistungs- und Liefernachweise sind nach Ausführung der Arbeiten des AN dem AG 3-fach auszuhändigen.

13. Die Abnahme setzt voraus, dass für alle erbrachten Leistungen Prüfatteste, behördliche Abnahmebescheinigungen sowie die Bestands- und Revisionspläne und sämtliche Bedienungsanleitungen in zweifacher Ausfertigung sowie auf CD-ROM übergeben werden.

14. Die in den Vergabeunterlagen enthaltenen Besonderen und Zusätzlichen Vertragsbedingungen werden im Auftragsfall bindend. Ergeben sich dadurch Auswirkungen auf die Kalkulationspreise ist dies in die Angebotspreise einzurechnen.

15. Abnahme/ Brandschutz
Zur brandschutztechnischen Abnahme sind die erforderlichen Nachweise wie z. B. Prüfzeugnisse, Gerätekarten, Produktbeschreibungen, ABPZ etc. mind. 14 Tage vor dem Abnahmetermin dem Architekten digital und 1-fach in Papierform gesondert zu übersenden.

16. Für sämtliche einzusetzenden Materialien, Bau- und Einbauteile sind der örtlichen Bauleitung im Vorfeld  unaufgefordert die entsprechenden Gewährleistungsbescheinigungen, Zulassungsbescheide etc. vorzulegen.

17. Bei Verwendung von EDV-Formularen ist in jedem Falle das vorliegende Leistungsverzeichnis ebenfalls
vollständig auszufüllen. Wenn in den einzelnen Positionen des LV's durch Linien Eintragungen des
Bieters verlangt werden, sind diese unbedingt vorzunehmen oder in einem gesonderten Anschreiben zur
verlangten Angabe Stellung zu nehmen.

18. Der Auftragnehmer hat einen detaillierten Bauzeitenplan, speziell für sein Gewerk, spätestens 10 Tage nach der Auftragsvergabe auszuarbeiten und zur Genehmigung vorzulegen. Die Ausführungsdauer hat sich im Rahmen der vorgesehenen Fristen zu orientieren. Der Plan ist dem Auftraggeber rechtzeitig, in 2-facher Ausfertigung sowie digital, unaufgefordert zur Prüfung zu übergeben. Der genehmigte Terminplan wird Vertragsbestandteil.

19. Vorgaben der DGUV-Schulbaurichtlinien, der DIN18040 und DIN 32984 sind einzuhalten.

20. Die Schule ist nicht als Empfänger von
Materiallieferungen anzugeben, vielmehr ist hierfür
anzugeben:
"Baustellenanlieferung:
Steinstraße 6,
15525 Bad Saarow".

## Technische Vorbemerkungen Holz-Aluminium-Fenster
Gegenstand dieser Ausschreibung sind Holz-Aluminium Fenster/ Türen. Die Leistung umfasst die Herstellung, die Lieferung und die Montage von Aluminium-Holz-Elementen.

Konstruktionssystem
Es dürfen nur Systeme angeboten werden, bei denen die kompletten Komponenten einheitlich vom Systemhersteller zur Verfügung gestellt werden. Die Profil-, Zubehör-, Dichtungs- und Beschlagauswahl muss nach den gültigen Unterlagen des jeweiligen Systemherstellers erfolgen. Der Einsatz der genannten Artikel, bezogen von unterschiedlichen Lieferanten, wird hinsichtlich der "System-Garantie für die komplett zu erbringende Leistung" ausgeschlossen.

Montage:
Der Ausgleich von Bewegungen durch Temperaturveränderungen,
Windlasten und Bauwerksverformungen muss
gewährleistet sein. Die Befestigung muss mit auf den Untergrund
abgestimmten zugelassene Ankern, spannungsfrei erfolgen.

Angaben zur Leistungsbeschreibung
Grundlage des Angebotes sind die Planungsunterlagen und die Leistungsbeschreibung der Architekten. Etwaige Unklarheiten sind vor der Abgabe des Angebotes mit der ausschreibenden Stelle zu klären. Der Bieter ist gehalten, die im Leistungsverzeichnis beschriebenen Details auf Vollständigkeit, fachgerechte Ausführung und Eignung für den vorgesehenen Verwendungszweck zu überprüfen. Sinnvoll oder notwendig erscheinende Änderungen oder Ergänzungen sind mit einer entsprechenden Begründung dem Angebot beizufügen.

Qualitätssicherung
Gemäß Landesbauordnung bedürfen Bauprodukte einer Bestätigung ihrer Übereinstimmung mit den technischen Regeln, den allgemeinen bauaufsichtlichen Zulassungen, den allgemeinen bauaufsichtlichen Prüfzeugnissen oder den Zustimmungen im Einzelfall.
Die Bestätigung der Übereinstimmung gehört zum Leistungsumfang des AN und hat unaufgefordert schriftlich zu erfolgen durch:
a) Übereinstimmungserklärung des Herstellers
oder
b) Übereinstimmungszertifikat

Die Bestätigung durch Übereinstimmungszertifikat
hat entsprechend den jeweiligen allgemeinen bauaufsichtlichen Zulassungen, den Zustimmungen im Einzelfall bzw. entsprechend den Vorschriften gemäß Bauregelliste A zu erfolgen. Bauprodukte, die nicht in Serie hergestellt werden, bedürfen der Übereinstimmungserklärung des Herstellers. Die Übereinstimmungserklärung und die Erklärung, dass ein Übereinstimmungszertifikat erteilt ist, hat der Hersteller durch Kennzeichnung der Bauprodukte mit dem Übereinstimmungszeichen (CE-Zeichen) unter Hinweis auf den Verwendungszweck abzugeben.
Das CE-Zeichen ist auf dem Bauprodukt, auf einem Beipackzettel oder auf seiner Verpackung oder auf dem Lieferschein oder auf einer Anlage zum Lieferschein anzubringen. Der Hersteller darf eine Übereinstimmungserklärung nur abgeben, wenn er durch werkseigene Produktionskontrolle sichergestellt hat, dass das von ihm hergestellte Bauprodukt den maßgebenden technischen Regeln, der allgemeinen bauaufsichtlichen Zulassung, dem allgemeinen bauaufsichtlichen Prüfzeugnis oder der Zustimmung im Einzelfall entspricht. Der Nachweis der werkseigenen Produktionskontrolle gehört ebenfalls zum Leistungsumfang des AN. Sofern eine Prüfung der Bauprodukte durch eine Prüfstelle (Fremdüberwachung) vorgeschrieben ist, ist diese ebenfalls nachzuweisen. Ein Übereinstimmungszertifikat ist durch eine Zertifizierungsstelle zu erteilen, wenn das Bauprodukt den maßgebenden technischen Regeln, der allgemeinen bauaufsichtlichen Zulassung, dem allgemeinen bauaufsichtlichen Prüfzeugnis oder der Zustimmung im Einzelfall entspricht und einer werkseigenen Produktionskontrolle sowie der Fremdüberwachung unterliegt. Die Fremdüberwachung ist von Überwachungsstellen gemäß Landesbauordnung durchzuführen.
Insbesondere sind für die nachfolgenden Bauprodukte vom AN CE-Zeichen mit den entsprechenden technischen Werten vorzulegen entsprechend der Produktnorm für Fenster und Außentüren DIN EN 14351-1 bzw. der Produktnorm für Vorhangfassaden DIN EN 13830 fest.

Unterlagen für Behörden, öffentliche Stellen sowie Versorgungsunternehmen
Die für die Baugenehmigungsbehörde, für andere öffentliche Stellen und Versorgungsunternehmen erforderlichen Unterlagen stellt der AN für seinen Leistungsbereich rechtzeitig auf und holt etwa erforderliche Genehmigungen im Einvernehmen mit dem Auftraggeber ein. Dafür anfallende Kosten sind mit den Angebotspreisen abgegolten. Entstehen dem AG Kosten durch Verzögerungen, fehlerhafte oder mangelhafte Unterlagen, die zusätzliche Untersuchungen oder Prüfungen erfordern, so trägt der AN die entstehenden Kosten.

Werkstoff Aluminium
Es sind stranggepresste Aluminium-Profile der Legierung EN AW 6060 und EN AW 6063 nach DIN EN 755 u. DIN EN 12020 zu verwenden. Für anodisierte Aluminium-Bleche ist die Legierung AlMg 1, halbhart, (EN AW 5005A) zu verwenden. Auf Anforderung des AG hat der AN über die Einhaltung der vorgenannten Forderungen projektbezogene Bescheinigungen des Herstellers bzw. Prüfzeugnisse und Nachweise vorzulegen.

Werkstoff Stahl
Stahlteile (Anker-, Unterkonstruktionen, geschweisste Konstruktionen, etc.) sind in feuerverzinkter Ausführung vorzusehen. Stahlbleche sind verzinkt auszuführen. Die Nachbesserung von Fehlstellen, Beschädigungen, sowie das Nacharbeiten von etwaigen Schweißstellen hat entsprechend DIN EN ISO 1461 zu erfolgen.

Edelstahl
Verankerungselemente und -mittel, die einem Korrosionsangriff ausgesetzt und für Wartungen nicht zugänglich sind, z.B. grundsätzlich Befestigungs-u. Verankerungskonstruktionen von vorgehängten Fassaden (Kaltfassaden) sowie grundsätzlich alle Verbindungsteile sind aus rostfreiem Edelstahl herzustellen. Als Verankerungs-, Verbindungs-u. Befestigungselemente dürfen ohne besonderen Korrosionsschutznachweis gem. DIN 18516-1 nur nichtrostende Stähle bzw. Stähle der Stahlgruppen A2 für zugängliche Konstruktionen, ansonsten A4 verwendet werden. Weiterhin ist sicherzustellen, dass unter Spannung stehende Bauteile, besonders wenn sie legiert sind, in uneingeschränkter Festigkeit zu keiner Spannungskorrosion oder anderweitiger interkristalliner oder auch anderweitig wirksam werdender Zersetzung im Alterungsprozess neigen. Auf Anforderung des AG hat der AN über die Einhaltung der vorgenannten Forderungen projektbezogene Bescheinigungen des Herstellers bzw. Prüfzeugnisse u. Nachweise vorzulegen.

Zusammenbau unterschiedlicher Werkstoffe
Beim Zusammenbau unterschiedlicher Werkstoffe muss gewährleistet sein, dass keine Kontaktkorrosion u. keine anderen ungünstigen Beeinflussung entstehen können. Es sind Zwischenlagen aus Kunststofffolie oder dgl. vorzusehen.

Profilauswahl
Die erforderlichen Profile sind für den gewünschten Verwendungszweck aus den Unterlagen des System-Herstellers auszuwählen. Bei wärmegedämmten Profilen sind nur solche Profile zulässig, bei denen die Innen-und Außenschalen durch Wärmedämmprofile durchgehend kraft- und formschlüssig miteinander verbunden sind.
Die Profile müssen die Lasten nach DIN 1055 sicher abtragen. Die dabei zwischen den Innen-und Außen-schalen auftretenden Schubkräfte müssen vom Verbund zuverlässig übertragen werden. Die v. System-Hersteller angegebenen wirksamen Trägheitsmomente (Ix) sind für die Profil-Auswahl zu berücksichtigen.
Die ausgewiesenen Wärmedurchgangskoeffizienten der Profile (Uf) sind durch Berechnung nach DIN EN ISO 10077-2 nachzuweisen, die Wärmedurchgangskoeffizienten der Verglasungen (Ug) sind gemäß der DIN EN 673, DIN EN 674, DIN EN 675 zu ermitteln.
Die Belüftung des Falzgrundes bei Isolierverglasungen muss nach den Richtlinien der Isolierglas-Hersteller erfolgen.
Die für das Profilsystem angegebenen minimalen und maximalen Flügelgrößen und -gewichte sind einzuhalten.

Profilverbindungen
Eckverbinder müssen in ihrem Querschnitt den inneren Profilkonturen entsprechen. Bei den Gehrungen ist auf eine einwandfreie Verklebung zu achten.

Holz und Holzwerkstoffe
Für die Qualität des Holzes gilt DIN 68360 Teil 1 "Holz für Tischlerarbeiten, Gütebedingungen bei Außenanwendung". Der maximale Wert des Feuchtigkeitsgehaltes der Einzelteile darf 15% nicht übersteigen. Der Streubereich des Feuchtigkeitsbereiches darf nicht größer sein als 4% und bei Verwendung von Keilzinken als Längenverbindung, sowie bei der Verwendung von lamellierten Querschnitten nicht größer sein als 2%. Bei der Anwendung der Keilzinkung für die Eckverbindung darf die Streuung des Feuchtigkeitsgehaltes 2% und der maximale Wert der Einzelteile 10% nicht übersteigen. Die Messung des Feuchtigkeitsgehaltes ist vor Beginn der formgebenden Bearbeitung durchzuführen und aktenkundig zu erfassen.
Nachhaltiges Holz: Nachweis der Herkunft aus nachhaltiger Forstwirtschaft durch FSC- oder PEFC-Zertifikate.
Oberflächenschutz: Nachweis über die Verwendung von umweltfreundlichen, wasserbasierten Lasuren/Lacken (Blauer Engel o.ä.).

Profilausbildung Holz
Die Profilausbildung ist in Anlehnung an DIN 68121 "Holzprofile für Fenster und Fenstertüren" und DIN 18361 "Verglasungsarbeiten" vorzunehmen. Alle Profile sind so zu gestalten, dass anfallendes Wasser unmittelbar und kontrolliert abgeleitet wird. Die Kanten der Profile sind mit einem Radius von mindestens 2 mm zu runden. Falze zur Aufnahme von Verglasungen müssen den Normen und bei Verwendung von Mehrscheiben-Isolierglas auch den Einbaurichtlinien der Isolierglashersteller entsprechen. Es ist zu gewährleisten, dass die Glasfalze zum Dampfdruckausgleich nach außen geöffnet sind.

Dampfdiffusionsverhalten bei Holz-Aluminium Pfosten-Riegel-Fassaden
Bei Abdeckung des inneren Holztragprofils mit Kunststoff-, Gummi- oder Aluminiumprofilen ist das Dampfdiffusionsverhalten zu berücksichtigen. Eine Ausbildung der Dampfdiffusionsnut ist zwingend erforderlich.

Rahmen- bzw. Pfosten-Riegel-Verbindungen
Die Oberflächenbehandlung des Holzes nach den Normen für Lacke und Anstrichstoffe DIN EN 927-1 zu erfolgen. Es ist auf eine Holzfeuchte von 13±2% zu achten. Die Oberflächenbehandlung des Holzrahmens richtet sich nach der gewählten Holzart und dem gewählten Beschichtungssystem. In der Regel ist eine Mindest-Trockenschichtdicke von 30 µm zu gewährleisten. Bei Ausführung anderer Verbindungsmittel muss die Lasteinleitung vom Riegel in den Pfosten nachgewiesen werden. Der Schutz des Hirnholzes im Anschlussbereich an den Pfosten muss gewährleistet sein.
Dübelverbindungen sind entsprechend den Ausführungen nach DIN 68121 auszubilden. Alle Rahmenverbindungen ab einer Holzdicke von 45 mm sind mindestens mit Doppelzapfen auszuführen. Für andere Rahmenverbindungen ist die Eignung durch Prüfung in einem anerkannten Prüfinstitut

Verbindung zwischen Aluminium- und Holzprofil
Die Aluminium- und Holzteile sind so miteinander zu verbinden, dass durch material-spezifisch bedingte Längenänderung keine unzulässigen Spannungen und Verformungen auftreten. Die maximal auftretende Belastung aus der Windlast muss unter Berücksichtigung der über das Verglasungssystem einwirkenden Kräfte mit der erforderlichen Sicherheit aufgenommen werden. Das System muss mindestens den Anforderungen der DIN EN 14351  und der DIN EN 13830 entsprechen.

Holz-Aluminium-Fenster
Bei Holz-Aluminium-Fenstern ist in Ergänzung der EN14351 und der DIN EN 13830 zu beachten: Der Abstand zwischen der äußeren Holzoberfläche und der Rückseite der äußeren Fläche des Aluminiumteils muss mindestens 7 mm - mit Ausnahme konstruktionsbedingter Auflageflächen - betragen. Die direkte Auflagefläche zwischen Holz und Aluminium muss bei jeder Auflage kleiner als 20 mm sein. Die Öffnungen zum Dampfdruckausgleich und zur Entwässerung müssen folgende Mindestquerschnitte haben: Schlitze 5 mm x 20 mm oder Bohrungen Durchmesser 8 mm. Ihr Abstand untereinander darf 600 mm nicht überschreiten. Sie müssen so angeordnet sein, dass kein Niederschlags- und Reinigungswasser eindringen kann.

Holzschutz
Nach besonderer Vereinbarung kann gemäß DIN 68800 Teil 3 Abs. 11. 1 auf einen chemischen Holzschutz verzichtet werden. Der vorbeugende chemische Holzschutz muss ein geeignetes, auf den Verwendungszweck bezogenes, gültiges Prüfzeugnis besitzen. Ein chemischer Holzschutz ist nicht erforderlich im Bereich der Gefährdungsklasse 3, wenn Hölzer der Resistenzklasse 1 oder 2 nach DIN 68364 verwendet werden.
Die Holzschutzbehandlung hat, soweit es die Größe der Fensterelemente zulässt, im Tauch- oder Flutverfahren, ansonsten durch Anstrich zu erfolgen. Dies gilt auch für das Leistenmaterial.

Anstrich
Sind die sichtbaren Flächen mit einem Grundanstrich versehen, muss der nachfolgende Anstrich kurzfristig erfolgen. Die Schichtdicke des fertigen Anstriches muss auf den sichtbar bleibenden Flächen im Mittel bei Lasuren 60 μm und bei deckendem Anstrich 100 μm Trockenschichtdicke betragen. Zum Schutz des Holzes vor holzzerstörender UV-Strahlung darf die UV-Durchlässigkeit des fertigen Anstrichfilms nicht größer als 2,4 % sein.

Flügeldichtungen
Alle Dichtungsprofile müssen so angebracht sein, dass sie die Forderungen der erforderlichen Beanspruchungsgruppe für die Fensterkonstruktion dauerhaft erfüllen. Die Dichtungen müssen auswechselbar sein. Für alle Konstruktionen sind die in den entsprechenden Fertigungsunterlagen des Systemherstellers ausgewiesenen Dichtungen zu verwenden.
Für Dreh-, Drehkipp- und Stulp-Fenster ist eine Mitteldichtung vorgeschrieben.

Entwässerung der Konstruktion
Falze und Profilnuten, in die Niederschlag u. Kondenswasser eindringen können, müssen nach außen entwässert werden. Sichtbare Entwässerungsschlitze sind mit Kappen abzudecken. Gemäß DIN 18055 muss sichergestellt sein, dass in die Rahmenkonstruktion eingedrungenes Wasser unmittelbar und kontrolliert abgeführt wird, um Schäden am Fenster und am Baukörper zu vermeiden. Die Entwässerungsöffnungen zur Außenseite sollen einen Mindestquerschnitt von 5x20 mm haben. Der Abstand der Öffnungen untereinander soll bei diesem Mindestquerschnitt nicht mehr als 600 mm betragen. Bei der zur Ausführung der Holz-Aluminium Pfosten-Riegelkonstruktion ist darauf zu achten, dass die Drainage über die Riegelprofile in die Pfosten/Elementpfosten im Bereich des Kreuzpunktes der Elemente sichergestellt ist. Die Entwässerung der Pfosten-Drainageräume erfolgt jeweils am Fußpunkt der Fassadenkonstruktionen bzw. gemäß den jeweiligen Systemherstellerangaben unter Berücksichtigung der wärmeschutztechnischen Anforderungen.
Bei Flügeln (Fenster, Fensterbänder, Einsatzelemente etc.) sowie auch bei Festverglasungen (Fenstern, Fensterbändern, Einsatzelementen, Pfosten-Riegelkonstruktionen, Elementfassaden) ist der Rahmen im Glasfalzbereich mit Dampfdruckausgleichsöffnungen, entsprechend den Vorschriften der Isolierglashersteller bzw. gemäß den Vorgaben der Systembeschreibung auszuführen. Bei der Ausführung von Paneelen ist darauf zu achten, dass die Dampfdruckausgleichsöffnungen des Paneels in der erforderlichen Größe und Anzahl nach unten eingebaut werden. Ansonsten sind bei Verwendung von Standardsystemen die Vorschriften der Systemhersteller zu beachten.

Verglasung, Ausfachung
Glaslieferung und Verglasung sind im Leistungsverzeichnis in den jeweiligen Positionen beschrieben. Der Glasaufbau richtet sich nach den jeweiligen Wärme-, Schall-, Brandschutz-und Sicherheitsanforderungen. Die Verglasung hat mittels EPDM oder TPE Dichtprofilen zu erfolgen. Siehe hierzu die "Technischen Vorgaben". Besonders hingewiesen wird auf die Befolgung der Verglasungs-Richtlinien der Isolierglas-Hersteller.
Die Lieferung und der Einbau von Ausfachungen ist im Leistungsverzeichnis für die jeweiligen Positionen gesondert beschrieben.

Toleranzen
Für diesen Leistungsbereich gilt die DIN 18201 u. DIN 18202. Toleranzen werden nach DIN 18202 wie folgt bewertet:
Grenzmaße :  Tabelle 1
Winkeltoleranzen :  Tabelle 2
Ebenheitstoleranzen :  Tabelle 3
Stellt der AN im Rahmen der Ausführung seiner Leistungen hiervon abweichende Toleranzen fest, so ist der AG hierüber inkl. der daraus resultierenden Konsequenzen (z.B. Änderung der Konstruktion, Kosten etc.) unverzüglich und schriftlich zu informieren.

Einbau der Elemente
Die Verankerungen der Elemente sind so auszuführen, dass alle aus horizontaler und vertikaler Richtung auftretenden Kräfte und Lasten kraftschlüssig und mit den vorgeschriebenen Sicherheitsreserven auf den Baukörper übertragen werden. Bewegungen des Baukörpers u. Dehnungen der Elemente müssen aufgenommen werden, ohne dass hieraus Belastungen auf die Konstruktion übertragen werden. Die Montage der Aluminium-Holz-Bauelemente muss flucht- und lotrecht erfolgen. Die horizontalen Einbauebenen sind nach den Meterrissen ein zumessen, die in jedem Geschoss durch den Auftragnehmer anzubringen sind. Alle zur Montage erforderlichen Befestigungsmittel sind in die Einheitspreise mit einzukalkulieren. Falls im Leistungsverzeichnis angegeben, werden für bestimmte Anschlüsse Ankerschienen bauseits kostenlos geliefert und in die Rohbauteile eingelassen.
Befestigungs-u. Verbindungsmittel, wie Schrauben, Bolzen und Dübel, müssen dem jeweiligen Verwendungszweck entsprechend und gemäß den Anforderungen ausgewählt werden. Bei der Auswahl sind die hierfür gültigen Normen und der aktuelle "Stand der Technik" zu berücksichtigen und zu befolgen. Es kommen nur bauaufsichtlich zugelassene Dübel zur Ausführung. Sämtliche Befestigungsteile, die der Witterung ausgesetzt sind bzw. in hinter lüfteten Bereichen liegen, sind aus Edelstahl zu fertigen. Sämtliche Anschlüsse u. Abdichtungen an angrenzende Bauteile sind in die EP einzukalkulieren. Die Anschlüsse müssen den bauphysikalischen Anforderungen gerecht werden. Das heißt, Anforderungen aus Wärmeschutz, Feuchteschutz, Schallschutz und Fugenbewegung sind zu berücksichtigen.

Abdichtung zum Baukörper
Erforderliche Dichtungsprofile sind aus EPDM oder TPE einzusetzen. Sie müssen in Beschaffenheit, Abmessung und Gestaltung dem vorgesehenen Verwendungszweck entsprechen. Ihre elastischen Eigenschaften müssen im vorkommenden Temperaturbereich den Anforderungen genügen.
Für Versiegelungen sind elastisch bleibende Dichtstoffe auf Silikon-oder Polysulfidbasis zu verwenden. Die Versiegelung muss unter Berücksichtigung der konstruktiven Gegebenheiten innerhalb der vorkommenden Temperaturbereiche an den anschließenden Bauteilen so haften, dass sie, unter Berücksichtigung der zulässigen Dehnungsbewegungen der Bauteile, nicht von den Haftflächen abreißt. PVC-Profile dürfen nicht mit bitumenhaltigen Stoffen in Verbindung kommen. Bei der Abdichtung von Anschlussfugen mit elastischen Dichtstoffen sind die DIN 18540 und die Verarbeitungs-Richtlinien des Herstellers zu befolgen.
Bei Abdichtung der Bauteile zum Baukörper mit Bauabdichtungsfolien ist die Auswahl nach deren Eigenschaften, geringe bzw. hohe Dampfdurchlässigkeit, entsprechend den jeweiligen Anforderungen vorzunehmen. Wird die Bauabdichtungsfolie verklebt, so müssen die Klebeflächen frei von Verunreinigungen und Fremdstoffen sein. Die Angaben des Herstellers sind zu beachten.

Feuchtigkeitsschutz
Bei der Wärmedämmung eines Bauteils ist stets darauf zu achten, dass die dampfdichten Materialien auf der warmen Seite und die dampfdurchlässigen auf der kalten Seite angebracht werden. Baukörperanschlüsse sind fachgerecht abzudichten. Die Abdichtung der Fenster-, Tür-und Fassadenelemente zum Baukörper ist mit Bauabdichtungsfolien bzw. abgekanteten Blechprofilen einschl. geeigneter dauerelastischer Versiegelungen inkl. Vorfüller zu angrenzenden Bauteilen herzustellen. Lage und Anordnung von Dampfsperren und Folien müssen wärme-und feuchttechnischen Erfordernissen entsprechen. Alle Flächen der Fassade müssen so entkoppelt, gedämmt und abgedichtet werden, dass an keiner Stelle (Flächen, Ecken, Randbereiche, Deckenbereiche und Fußpunkte etc.) unzulässiges Tau-bzw. Kondensatwasser anfällt. Zur Vermeidung von Tauwasser-und Schimmelpilzbildung auf raumseitigen Bauteiloberflächen darf die raumseitige Oberflächentemperatur von 12,6°C gemäß DIN 4108 bezogen auf 20°C Rauminnentemperatur und -5°C Außentemperatur nicht unterschritten werden.
Die Mindestforderungen zur Vermeidung von Schimmelpilzbildung im Bereich von Wärmebrücken sind gemäß DIN 4108 einzuhalten. Soweit die Anschlussausbildungen entsprechend dem Beiblatt 2 zur DIN 4108 ausgeführt werden, ist kein gesonderter Nachweis erforderlich. Für alle abweichenden Konstruktionen müssen die Mindestanforderungen nachgewiesen werden.

Beweglicher Sonnenschutz
Sonnenschutzkonstruktionen sind Bestandteil dieser Ausschreibung und umfassen die Leistung des AN in der Herstellung, die Lieferung und die Montage dieser Konstruktionen.
Es dürfen nur Systeme angeboten werden, bei denen die kompletten Komponenten einheitlich vom Systemhersteller zur Verfügung gestellt werden. Die Profil-und Zubehörauswahl muss nach den gültigen Unterlagen des System-Herstellers erfolgen.

Blitzschutz
Es gehört zum Auftrag des AN, alle Fassadenelemente entsprechend den Richtlinien insbesondere DIN VDE 0185, DIN 18384, DIN 57185 sowie VdS-Richtlinie 2006 leitend miteinander zu verbinden. Die Verbindungen sind durch Bohrungen mit Verschraubungen und Schleifleitungen mit dem erforderlichen Querschnitt vorzunehmen. Vor Ausführung der Arbeiten ist eine Abstimmung mit der bauseitigen Blitzschutzfirma bezüglich der Ausführung der Verbindungen sowie der Art und Anzahl der Anschlusspunkte an den Übergabestellen durch den AN herbeizuführen. Die Ausführung der Übergabestellen gehört zum Leistungsumfang des AN und ist in die Angebotspreise einzurechnen. Weiterhin sind die Güte-und Prüfbestimmungen für die Errichtung von Blitzschutzanlagen -RAL-GZ 642 einzuhalten. Der Anschluss an die Blitzschutz-Ableitung erfolgt bauseits Die Maßnahmen werden generell in einer gesonderten Position ausgewiesen.

Anodische Oxidation
Die anodische Oxidation der Aluminium-Profile und -Bleche muss entsprechend DIN 17611 durchgeführt werden. Die Güterichtlinien für anodisch erzeugte Oxydschichten auf Aluminium (EURAS/EWAA), herausgegeben von dem Verband für die Oberflächenveredelung e.V. (VOA), Laufertormauer 6, 90403 Nürnberg, sind einzuhalten. Die Oberflächenbehandlung und -ausführung erfolgt gemäß den im Leistungsverzeichnis gemachten Angaben. Die Vorbehandlungsstufen inkl. deren Möglichkeiten und Einschränkungen sind in der DIN 17611 hinsichtlich der Oberflächengüte dargestellt. Die Beurteilungsempfehlungen für das Oberflächenfinisch des Systemgebers sind einzuhalten.

Farb-Beschichtung Pulver / Nasslack
Die Beschichtung der Aluminium-Profile und -Bleche muss mit GSB International und/oder QUALICOAT Güte gesicherten Pulver auf Polyesterbasis in einer Schichtdicke von mindestens 50 µm oder  nach Vorgaben des Nasslackherstellers, erfolgen. Der ausführende Beschichtungsbetrieb muss Inhaber des Gütezeichens der GSB International ("Gütegemeinschaft für die Stückbeschichtung von Bauteilen aus Aluminium", Franziskanergasse 6, D-73525 Schwäbisch Gmünd) oder des Gütezeichens der QUALICOAT (Verband für die Oberflächenveredelung e.V. (VOA), Laufertormauer 6, 90403 Nürnberg) sein. Wenn in den Positionsbeschreibungen nicht anders beschrieben, ist die Oberflächenbehandlung und der Farbton wie folgt auszuführen:
Profile und Metallflächen, Farb-Beschichtung (Pulver), Farbton außen in Ausführungsbeschreibung genannt.

Wartung und Pflege
Vom AN sind alle von ihm gelieferten Produkte, die zur Sicherstellung einer dauerhaften Funktionstüchtigkeit und Lebensdauer einer regelmäßigen Wartung bedürfen, Benutzerinformationen für den AG zu erstellen, die aus Produktinformation, Bedienungsanleitung und Wartungsanleitung bestehen müssen. Insbesondere müssen die Benutzerinformationen Angaben zu folgenden Themen beinhalten:
-Produktinformationen
-Bedienungsanleitung (Angaben zu bestimmungsgemäßer Verwendung und Fehlgebrauch)
-Wartungsanleitung
-Reinigung und Pflege
-Instandhaltung
Die Benutzerinformationen sind dem AG in schriftlicher Form nach Abschluss der vertraglichen Leistungen zu übergeben.

Termine:
Die Gesamtbaumaßnahme gliedert sich in insgesamt drei Bauabschnitte. (EG, 1.OG, 2.OG) Diese sind flächenmäßig ca. gleich groß.

Die Rohbauarbeiten beginnen im Mai 2026 und sind im Dezember 2026 abgeschlossen.
Die Werkplanung der Fenster ist kontinuierlich mit den Rohbauarbeiten etagenweise prüffähig zu erstellen.

Es muss sichergestellt sein, dass der Einbau der Fenster und Außentüren im Januar 2027 beginnen kann und im April 2027 abgeschlossen ist.

Der Einbau in den Bauabschnitten muß kontinuierlich erfolgen, um den für die Folgegewerke erforderlichen Witterungs- und Einbruchschutz zu erhalten. Unterbrechungen zwischen den Bauabschnitten sind aber möglich und einzukalkulieren.

Der Einbau der Pfosten Riegel Elemente muß pro Bauabschnitt jeweils im direkten Anschluß an den Einbau der Fensterelemente innerhalb einer Woche erfolgen.
Die Vorlage der Werkplanung der PR-Konstruktion ist unter Berücksichtigung von Prüfung, Freigabe und Bestellzeiten der Materialien darauf abzustimmen.
Der Einbau der Außenraffstore Anlagen ist zusammen mit den Fassadenarbeiten vorzunehmen.

Außenfensterbänke werden nach der Fertigstellung der Fassadenarbeiten je Bauabschnitt eingebaut.

## Ausführungsbeschreibung Holz-Aluminium-Fenster
Formale Anforderungen an die Konstruktionen
Holz-Aluminium Fenster und/oder Holz-Metall-Verbundfenster im Sinne dieser Ausschreibung sind Konstruktionen, die auf der Außenseite durch Metallprofile abgedeckt sind. Sie haben einen materialgerechten Verbund von Holz und Metall aufzuweisen. Gegenstand dieser Ausschreibung sind daher weiter Konstruktionen, bei denen die raumseitig angeordneten Profile aus massivem oder lamelliertem Holz bestehen. Die Holzprofile müssen die Kräfte aus horizontalen Verkehrslasten, Windlasten, Füllungen, Beschlägen usw. übernehmen und in den Baukörper ableiten. Die Metallprofile müssen eine direkte Bewitterung des Holzes verhindern. Holzprofile und Metallprofile müssen schubweich und gleitend miteinander verbunden werden. Die Metallprofile sind zu hinter lüften.
Wandaufbau im Anschlussbereich mehrschalig,
Befestigungsuntergrund Stahlbeton, Leibungsmontage
außen, Leibung mit stumpfem Anschlag,
Befestigung des Rahmens mit zugelassener Verankerung,
mit Anschlagdichtung und Mitteldichtung, mit verdeckt liegendem Beschlag, Abdichtung der äußeren Dichtebene mit diffusionsoffener Fensteranschlussfolie (sd-Wert kleiner als 1 m), umlaufend, Abdichtung der inneren Dichtebene mit diffusionshemmender Fensteranschlussfolie, überputzbar, umlaufend, Dämmebene vollständig ausfüllen, mit Mineralwolle,
Fensterausführung:

Fenster aus Aluminium-Holz-Kombination, ein- oder mehrflügelig,
ohne/mit Sprossen,
mit Massivholzprofilen Bautiefe Standard 68 mm
transparent lasiert

Ansichtsbreiten Standard Flügel: 33 mm
Ansichtsbreiten Standard Rahmen: 51 mm

Aluminium-Deckschale als Ausführung mit verdecktem Flügel
einschl. Ausfüllen der Fugen zwischen Rahmen und
angrenzenden Bauteilen.

Die Fensterelemente sind seitlich koppelbar auszuführen.
Untere Alu-Abdeckschale nach unten für Entwässerung bohren
(unsichtbar)

Holzkonstruktion

Holzart: Fichte als Vollholz mit durchgehender Decklage

Die Rahmenverbindungen der Holzprofile müssen formstabil und dauerhaft dicht ausgeführt werden. Ab einer Holzdicke von 45 mm müssen bei den Rahmenverbindungen mindestens Doppelzapfen vorgesehen werden. Die äußeren Wangen aller Schlitz/Zapfenverbindungen dürfen nicht dicker als 16 mm sein. Dübelverbindungen müssen nach den Vorgaben in DIN 68121-2 ausgebildet werden. Für Rahmenverbindungen von aufgeklebten Sprossen sind ebenfalls Dübel zu verwenden. Für andere Rahmenverbindungen ist die Eignung durch Prüfung "Rahmeneckverbindung für Holzfenster" in einem zugelassenen Prüfinstitut nachzuweisen. Die Flügel sind mit angefräster Glasleiste, Festverglasungen mit verschraubter Glasleiste vorzusehen. Der Isolierglas-Randverbund wird zweiseitig im Holzfalz aufgenommen. Einnutungen in die Holzprofile zur Aufnahme der Aluminiumprofile sind unzulässig.

Aluminium-Rahmen
Es ist ein flächenbündiges System anzubieten. Zwischen Flügel und Blendrahmenprofil ist eine umlaufende Schattennut von 8 mm Breite herzustellen. Die Ansichtsbreite des sichtbaren Flügelprofils sollte 33 mm nicht überschreiten, es sein denn aus statischen Anforderungen. Flügelprofile sind zur Erhöhung der Steifigkeit im Verglasungsbereich mit einer Hohlkammer auszubilden. Die Entwässerung des Falzbereiches erfolgt durch verdeckte Stanzungen im unteren Profilquerstück. Optional muss eine sichtbare Entwässerung mit Abdeckkappe im Farbton des Aluminiumrahmens möglich sein. Die Eckverbindungen der Aluminium-Rahmen müssen in geschweißter Form ausgeführt werden.
Die Befestigung des Aluminium-Rahmens auf dem Holzrahmen erfolgt über demontierbare Dreh- und Drehkliphalter aus hochwertigen, temperaturbeständigen Kunststoffen wie schlagzäh modifiziertes POM. Am Flügel werden grundsätzlich Drehhalter eingesetzt. Eine spannungsfreie Dehnung der Aluminiumschale zum Holzteil und die vollflächige Hinterlüftung des Spaltes zwischen Holz- und Aluminiumrahmen muss sichergestellt sein.

Dichtungen
Der Blendrahmen ist mit einer umlaufenden, werkseitig als Rahmen konfektionierten Dichtung aus hochwertigem TPE oder EPDM zwischen Holz-Rahmen und Holz-Flügel auszuführen. Bei großer Schlagregenbeanspruchung muss optional eine Dichtung zwischen Alu-Rahmen und Alu-Flügel unten quer montierbar sein.
Die Verglasung muss außenseitig mit einer umlaufenden APTK oder EPDM Verglasungsdichtung erfolgen können. Die Dichtlippe am Glas darf  nicht breiter als 5 mm sichtbar sein. Keildichtungen als äußere Verglasungsdichtung sind nicht zulässig. Innenseitig muss eine Trockenverglasung mit APTK oder EPDM Dichtungen in abgestuften Dichtungsdicken ausführbar sein. Das System muss außen- wie innenseitig optional als Nassverglasung ausführbar sein.

Farbgestaltung:
Fenster:
Massivholzprofile transparent lasiert, Holzart Fichte
Aluminium pulverbeschichtet nach RAL/NCS-Angabe des AG
Beschichtungs Alu-Abdeckprofile:
nach RAL/NCS-Angabe des AG

Für die Kalkulation gewählter Farbton für alle Aluminium pulverbeschichteten Bauteile:
RAL 6021 Blassgrün
Dieser Farbton wird erst nach einer Bemusterung final für die Ausführung festgelegt.

Paneele:
Holz Fichte, durchgehende Decklage, UV-Beschichtung, transparant, matt.
Deckschale Aluminium pulverbeschichtet nach NCS-Angabe

Oberflächenbeschichtung Aluminium
Die Beschichtung ist nach den gültigen Qualitätsrichtlinien für die Beschichtung von Bauteilen aus Aluminium der GSB-International (GSB AL 631), bzw. den QUALICOAT-Vorschriften auszuführen. Die mit Flüssig- oder Pulverlacken zu beschichtenden Teile erhalten zunächst eine chemische Oberflächenbehandlung, die mit einer Chromatierung nach DIN 50939 oder eine Voranodisation im GS-Verfahren abgeschlossen wird. Die anschließende Beschichtung erfolgt mit Lacksystemen, die über eine GSB-Zulassung verfügen. Siehe hierzu auch die "ZTV Holz-Metall- und Verglasungsarbeiten".

Oberflächenbeschichtung Holz
Nach EN 460 ist bei den Resistenzklassen für die Klassen 4 und 5 ist die Notwendigkeit eines chemischen Holzschutzes nach EN 460 oder Merkblatt HO.06 zu bewerten. Auf einen vorbeugenden chemischen Holzschutz kann durch eine entsprechende Vereinbarung zwischen Auftraggeber und Auftragnehmer gemäß DIN 68800-3 Abs. 11.1 verzichtet werden. Das für den vorbeugenden chemische Holzschutz eingesetzte Mittel muss ein geeignetes, auf den Verwendungszweck bezogenes, gültiges Prüfzeugnis besitzen; entweder das RAL-Gütezeichen Holzschutz, oder eine DIBt-Zulassung. Die Holzschutzbehandlung hat, soweit es die Größe der Fensterelemente zulässt, im Tauch-oder Flutverfahren zu erfolgen. Das gilt auch für das Leistenmaterial. Bei größeren Teilen ist das Beschichtungsverfahren einzusetzen.
Die Oberflächenbehandlung der Holzteile richtet sich nach der verwendeten Holzart, dem gewählten Beschichtungssystem und der zu erwartenden Beanspruchung der Oberfläche. Es sind die Verarbeitungsvorschriften der Beschichtungsmittelhersteller anzuwenden. Sind keine Trockenschichtdicken vorgegeben sind nach dem deutschen Regelwerk folgende Mindest-Trockenschichtdicken erforderlich:
> 30 µm auf nicht zugänglichen Flächen (Glasfalz) und an grundierten Fenstern
> 50 µm im Baukörperanschlussbereich
> 80 µm bei lasierender Beschichtung
>100 µm bei deckender Beschichtung.
Dies Gilt auch für alle Flächen unter Metallprofilen und Blechen, die konstruktionsbedingt nicht als wasserführende Ebene ausgeführt sind. Auf allen anderen Flächen ist die volle Schichtdicke der Endbehandlung erforderlich. Die Eignung anderer Beschichtungssysteme und Schichtdicken, die auf die verringerte Klimabeanspruchung von Holz-Metall-Fenstern abgestimmt sind, ist nachzuweisen. Die Auswahl des Beschichtungssystems muss nach Merkblatt HO.01/A 1 "Klassifizierung von Beschichtungen für Holzfenster und -Haustüren" in Verbindung mit Merkblatt HO.03 "Anforderungen an Beschichtungssysteme von Holzfenstern und -Haustüren" erfolgen. Eine manuelle Beschichtung muss in Anlehnung an das BFS-Merkblatt Nr. 18 "Beschichtungen auf Holz und Holzwerkstoffen im Außenbereich" und nach den Vorgaben des Beschichtungsmittelherstellers ausgeführt werden. Die Schichtdicke der fertigen Beschichtung muss den Vorgaben der Beschichtungsmittelhersteller entsprechen. Sie ist auf Anforderung nachzuweisen.

gewähltes Profilsystem: .
Hersteller/Typ/Fenster '.........'
vom Bieter einzutragen,
Beschläge:
alle Drehbeschlag - kipp vor dreh - teilw. abschließbar
Fenster- und Türgriffe zusätzlich abschließbar, Einheitsschließung, Kipp-vor-Dreh
verdeckt liegender Zentralverschluss,
senkrechte Mittelverriegelung auf der Griffseite.
Fenstergriff
Rosette, Edelstahl geschliffen,u-förmig, abgerundet
Griffhöhe = ca. 1,20 m ü. OKFFB
Beschläge zulässig nach DIN 18040

Bänder:
Edelstahl, 3 Stück je Flügel.
Inklusive Öffnungsbegrenzung, max. 90°, über Schwenkhebel
feststellbar ab 5 mm Öffnungsweite.

Einbruchschutz:
Widerstand Fenster/Türen RC2N
nach DIN EN 1627

Wärmeschutz:
Uw = 0,90 W/(m2K) für das gesamte Element

Schallschutz:
Schallschutzklasse: SSK 2 Ostfassade
  SSK 3 Westfassade
Schalldämmwert: RwR ≥ 30-34 dB

Verglasung:
3-fach Isolierverglasung
Wärmedurchgangskoeffizient Glas Ug ≤ 1,0 W/m2K
g-Wert: 0,40
gemäß Einzelposition
VSG/ESG siehe Position

Brandschutz:
keine Anforderungen

Wind- und Wasserdichtigkeit:
Die Konstruktion der Außenwandelemente muss einen
dauerhaften wasser- und luftdichten Raumabschluss
gewährleisten.

Fugendurchlässigkeit:
Es werden folgende Klassen nach DIN EN 12207 für die
nachfolgenden Elemente gefordert:
- Festverglasungen: Klasse 4
- Fensterflügel: Klasse 3

Schlagregensicherheit:
Es werden folgende Klassen nach DIN EN 12208 für die
nachfolgenden Fassadenelemente gefordert:
- für Festverglasung: Klasse 9A
- für Fensterflügel: Klasse 8A

Einbauort: Außenfassaden Nord, Süd, West, Ost, EG+1.OG+2.OG.
Leistung einschl. Herstellen der Anschlüsse an begrenzende Bauteile. Entsprechend VOB ist die Abdichtung zwischen Außenwandbauteilen und Baukörper schlagregendicht auszuführen. Auf der Rauminnenseite verbleibende Fugen zwischen Außenwandbauteilen und Baukörper sind mit Dämmstoffen vollständig auszufüllen. Die Anschlussfugen sind innenseitig luftundurchlässig abzudichten.

## Ausführungsbeschreibung Pfosten-Riegel-Fassade
Pfosten-Riegel-Fassade mit Türelementen, Festverglasung, Kipp- sowie Dreh-Kipp-Oberlichter und Paneelen

Holz mit Alu-Deckschale, Fichte
Pfosten: Ansichtsbreite 50mm, statische Tiefe 220mm, mind. erf. 140 mm
Riegel: Ansichtsbreite 50mm, statische Tiefe 220mm, mind. erf. 140 mm
Zwischenriegel Tiefe 220mm
Kipp- sowie Dreh-Kipp-Oberlichter Holz-Aluminium-Glas-Einsatzelemente
manuell mit Gestänge bzw. mit Fenstergriff gemäß Position.

Oberflächen:
innen: Pfosten/Riegel, Fichte, durchgehende Decklage, UV-Schutzbeschichtung, transparent, matt,
außen: Deckleisten pulverbeschichtet, Farbe wie Fenster.

Verglasung:
3-fach Verglasung, Uw = 1,0 W/(m2K) für das gesamte Element
VSG / Float / VSG
g-Wert: 0,40
g-Wert: 0,35
gemäß Position
Schallschutz: SSK 2

Beschläge:
Edelstahl gebürstet, u-förmig, abgerundet, Beschläge zulässig nach DIN 18040

Einbruchsschutz:
in Anlehnung an RC2

Sonnenschutz:
Raffstore (E80, geöst, Flachlamellen) mit Seilführung, als Gruppenanlage mit Steuerung und Übersteuerung je Raum,
Farbton aller sichtbaren Metallteile wie Fensterfarbe in RAL 6021

1.1 Konstruktionsbeschreibung Holz Pfosten-Riegel-Fassade
Die ausgeschriebene Pfosten-Riegel-Konstruktion ist mit einem Aluminiumaufsatzsystem zur exakten inneren Dichtungsführung auszuführen. Die Aufsatzprofile aus stranggepresstem Aluminium werden links und rechts auf das Holzprofil aufgeschraubt. Der durchgehende Schraubkanal stellt die Befestigung der Klemmprofile an jeder beliebigen Stelle sicher. Die Anpassung des Verglasungssystems an die geforderten Uf-Werte kann durch den Einsatz eines Dämmblockes im Glasfalzraum optimiert werden.
Ausführung mit Mittelnutfräsung und Direktverschraubung ist ebenfalls möglich.

Angebotener Hersteller/ Fabrikat Pfosten-Riegel-Konstruktion:

.............................................................................

Für die geplante Fassade ist eine unverbindliche Vordimensionierung speziell für die Lastabtragung der Glasgewichte erstellt worden. Die in den Positionen beschriebenen Profilabmessungen sind die geforderten Mindestabmessungen. Die Vorbemessung gilt nur zur Orientierung. Die endgültige Dimensionierung einschließlich der Verankerung ist eigenverantwortlich durch den Auftragnehmer vorzunehmen und in die Einheitspreise einzukalkulieren.

Es ist unbedingt darauf zu achten, dass nur Edelstahlschrauben zum Einsatz gelangen. Es kommen nur geprüfte Systeme eines zertifizierten Systemgebers zum Einsatz, ein Systemmix ist nicht zulässig.

Angebote sind nur dann zulässig, wenn folgende Mindestanforderungen erfüllt sind:

· Tragkraft für Glasauflager als Standardlösung bis 1.030 kg
· Innendichtungen Fassade und Dach maximal 16,5 mm hoch
· thermisch getrenntes Aufsatzsystem auf Holz mit gültiger allgemeinen bauaufsichtlichen Zulassung
· Gesamtentwässerung über Riegelfahnendichtung
· Pfosten-/ Riegelsystem mit CE-Kennzeichnung nach DIN EN 13830
· systemzugehöriges Verglasungssystem inkl. der zugehörigen Dichtungsprofile
· systemzugehörige Klemm- und/ oder Deckleisten mit 50 mm Ansichtsbreite

Fällt die Fassadenkonstruktion unter die Produktnorm DIN EN 13830 für Vorhangfassaden, ist sie mit dem CE-Zeichen zu kennzeichnen. Das heißt, dass dann jedem Bausatz ein Dokument mit folgenden Informationen beigefügt werden muss - als Nachweis gilt u.a. der Produktpass des jeweiligen Fassadensystems:

- symbolische Darstellung der CE-Kennzeichnung
- die letzten beiden Ziffern des Jahres, in dem die Kennzeichnung angebracht wurde
- Name oder Kennzeichen und eingetragene Anschrift des Herstellers
- Verweis auf die zugrunde liegende Produktnorm
- Liste der gesetzlich festgelegten Anforderungen, die das Produkt erfüllt

1.1.1 Pfosten und Riegel
Pfosten und Riegel bestehend aus Brettschicht- oder Voll-Holz mit eingefräster Mittelnut oder aufgesetztem Schraubkanal.

- Pfosten: Ansichtsbreite 50mm, statische Tiefe 220mm; mind. erf. 140 mm
- Riegel: Ansichtsbreite 50mm, statische Tiefe 220mm; mind. erf. 140mm, Zwischenriegel Tiefe 220mm

- Holzart:  Fichte Brettschichtholz (BSH) aus Nadelholz, Mindestgüte GL 24h
  Vollholz aus Nadelholz, Mindestgüte C24
- Oberfläche Holz:  gehobelt, Kanten gefast
- Endbehandlung:  durchgehende Decklage, UV Beschichtung, transparent matt

1.1.2 Verbindung Pfosten und Riegel
Der Aufbau der Tragkonstruktion kann je nach baulicher und technischer Anforderung als Konstruktion mit Systemverbindern oder mit im Holzbau üblichen rechnerisch nachweisbaren Verbindungsmitteln in gelenkiger bzw. biegesteifer Form ausgeführt werden.

Gewünschte Ausführung:
- die Rahmenkonstruktion wird mit im Holzbau üblichen Konstruktionen verbunden (z.B. Zapfen, Zinken, Dübeln)

Abweichende Anforderungen sind jeweils in den Einzelpositionen angegeben.

1.1.3 Verglasung
Lieferung und Einbau der gesamten Verglasung gehören zum Leistungsumfang des Fassadenherstellers. Falzraumbelüftung und Kondenswasser Abführung sind durch das System und die Einhaltung der Verarbeitungsrichtlinien zu gewährleisten.

1.1.4 Fenster & Türen
Der Einbau von wärmegedämmten Fenstern und Türen in das Fassadenraster erfolgt in gleicher Weise wie bei festen Füllungen.

1.1.5 Glas
Die angegebenen Glasdicken sind Mindestdicken, die entsprechend den statischen oder bauphysikalischen Anforderungen ggf. zu erhöhen sind. Dies ist in den Einheitspreisen zu berücksichtigen.
Die Lastabtragung der Füllung muss über systemzugehörige und in der allgemeinen bauaufsichtlichen Zulassung enthaltene Glasauflager ausgeführt werden. Die Glasauflager bestehen aus Aluminium und sind gemäß Gewicht und Glasstärke der Glasfüllung zu wählen. Glasgewichte bis 1.030 kg . Die Glasauflager sind mit den zugehörigen Befestigungsmitteln im Schraubkanal der Aufsatzkon-struktion zu befestigen, dabei keinesfalls durch den Schraubkanal bis in die Tragkonstruktion durchgehend.

1.1.6 Dichtungssystem
Die innere Dichtung wird mittig sowie links und rechts in den Aufsatzkanal aus Aluminium geklemmt und überlappend verlegt. Dadurch wird eine eindeutige Linienführung der Dichtungen erreicht. Zum Einsatz kommen ausschließlich Dichtungen des Systemgebers. Dichtungen, die nicht durch die Grundprofile und Klemmleisten geführt werden und damit der Gefahr des ungeraden Dichtungsverlaufes ausgesetzt sind, sind nicht zulässig. Zum Einsatz kommen ausschließlich Dichtungen des Systemgebers. Dichtungen, die nicht durch die Grundprofile und Klemmleisten geführt werden und damit der Gefahr des ungeraden Dichtungsverlaufes ausgesetzt sind, sind nicht zulässig.

1.1.7 Klemmleisten
Leisten in den Systembreiten 50 mm wahlweise als verdeckte Verschraubung mit Ober- und Unterleiste oder sichtbare Verschraubung mit Deckleiste. Die Klemmverbindung ist in unterschiedlichen Schraubausführungen, Formen, und Materialien einsetzbar. Die Tragfähigkeit der Klemmleisten ist in Verbindung mit der Verschraubung durch eine allgemeine  bauauf-sichtliche Zulassung nachzuweisen.
Die gewählte Verschraubungsart, Geometrie und Materialgüte ist jeweils in der Einzelposition angegeben.

1.1.8 Verschraubung der Klemmverbindung
Die Verschraubung erfolgt ausschließlich mittels Systemschrauben aus Edelstahl und Dichtscheibe. Mittels definiertem Abstand der gepressten Dichtscheibe wird ein gleichmäßiger Anpressdruck der Verglasung gewährleistet. Die Länge der Schrauben ist entsprechend dem System und der verwendeten Glasdicke zu wählen. Die Beanspruchung der Klemmverbindung erfolgt ausschließlich durch Zugkräfte.  Die Verschraubungsabstände der Klemmleisten dürfen die Vorgabe des Systemherstellers ≤ 250 mm nicht überschreiten. Die Tragfähigkeit der Schraube (Schraubenauszug aus dem Holz) und die damit erforderliche Einschraubtiefe ist rechnerisch nach den gültigen Vorschriften im Holzbau nachzuweisen. Die Tragfähigkeit der Klemmleisten selbst ist über eine allgemeine bauaufsichtliche Zulassung nachzuweisen. Außermittige Verschraubungen dürfen generell nicht eingesetzt werden, um eine Spaltung im Randbereich des Holzprofils generell auszuschließen.

1.1.9 Glasdickenausgleich
Das eingesetzte Fassadensystem muss in der Lage sein, feldweise unterschiedliche Füllungsdicken aufzunehmen. Zwischen benachbarten Füllungen unterschiedlicher Dicke wird durch äußere EPDM -Dichtungen außenbündig ausgeglichen.

1.2 Allgemeine technische Vorschriften

1.2.1 VOB und DIN-Normen
Zu den allgemeinen Vertragsbedingungen gilt jeweils die neueste Fassung der VOB. Als Ergänzung der neuesten Fassung der VOB, Teil B + C, gelten alle DIN-Normen sowie der VDI-Richtlinien oder der Verarbeitungsvorschriften des Herstellers für die ausgeführten Gewerke als vereinbart, sofern in den zusätzlichen technischen Vorschriften und im Leistungsverzeichnis keine davon abweichenden Forderungen gestellt werden.

1.2.2 Mindestanforderungen
Die technischen Angaben dieser Ausschreibung stellen qualitative Mindestanforderungen dar. Diese sind für sämtliche Angebote verbindlich. Angebote, die insgesamt oder in den einzelnen Positionen die gestellten Mindestanforderungen nicht erfüllen, werden wegen Unvollständigkeit von einer Bewertung ausgeschlossen.

1.2.3 Leitdetail/Konstruktionsprinzip
Grundlagen des Angebotes sind die Leistungsbeschreibung und die beigefügten Übersichts- und Detailzeichnungen. Sie erläutern auch das geforderte Konstruktionsprinzip. Etwaige Unklarheiten sind vor Abgabe des Angebotes mit der ausschreibenden Stelle zu klären.
Die technischen Anforderungen der Leistungsbeschreibung und die dargestellte formale Gestaltung und äußere Profilierung sind verbindlich. Nach Auftragserteilung hat der Auftragnehmer Werkpläne / Konstruktionszeichnungen anzufertigen und rechtzeitig zu liefern. Vom Auftragnehmer gelieferte, zeichnerische und beschriebene Darstellungen, aus denen Konstruktion, Maße, Einbau und Befestigung der Bauteile zu ersehen sind, bedürfen der Genehmigung des Auftraggebers. Die konstruktive Detailausführung ist dem Bieter zur Anwendung eigener Erfahrungen und der betriebseigenen Verfahrensweise freigestellt. Dies gilt insbesondere auch für montagetechnische Belange, die konstruktive Auswirkungen haben.

1.2.4 Leistungsumfang und Preisstellung
Im Text des Leistungsverzeichnisses wird zur Vereinfachung auf alle selbstverständlichen Ausdrücke wie "Herstellen einschließlich Materiallieferung und Verschnitt, Verlegen, Montieren einschließlich Befestigungsmaterial, Gerüste, Geräte, Förderungsmittel und Werkzeuge vorhalten, Schutzvorkehrungen treffen usw." verzichtet. Die angebotenen Einheitspreise beinhalten deshalb alle Kosten und Aufwendungen für die vorschriftsmäßige, vollständige, ordentliche, mängelfreie und gebrauchstaugliche Leistung einschließlich alle notwendigen, aber nicht immer erwähnten Materialien, Hilfsstoffe und Nebenleistungen. Die angebotenen Einheitspreise sind Festpreise bis zur Schlussabrechnung.

1.2.5 Anforderungen an die Konstruktion

1.2.5.1 Statische Anforderungen
Die Konstruktion einschließlich der Verbindungselemente muss alle planmäßig auf sie einwirkenden Kräfte aufnehmen und an die Tragwerke des Baukörpers abgeben können. Hierbei dürfen keine Kräfte aus dem Rohbau auf Fenster und Fassaden einwirken. Alle Verbindungen, Befestigungen müssen so konstruiert sein, dass ein Toleranzausgleich gegenüber dem Rohbau möglich ist. Die Befestigungsmittel dürfen temperaturbedingte Dehnungen nicht behindern. Sie müssen eine geräuschfreie Aufnahme der Dehnung an Bauanschlüssen und Stößen ermöglichen.

Im Auftragsfall sind vor Fertigungsbeginn die erforderlichen statischen Nachweise zur Konstruktion in 4-facher Ausfertigung dem Auftraggeber zu übergeben. Alle für die behördlichen Genehmigungen erforderlichen Nachweise sind so rechtzeitig der Bauführung vorzulegen, dass etwaige Änderungen und Ergänzungen, die sich aus der Prüfung der Nachweise ergeben, bei der Ausführung der Leistung berücksichtigt werden können, ohne dass sich hieraus Terminverschiebungen ergeben. Die Kosten für das Aufstellen und Prüfen dieser Unterlagen sind in die Einheitspreise einzurechnen.

1.2.5.2 Windlasten
Ansatz der Windlasten nach DIN EN 1991-1-4 und DIN EN 1991-1-4/NA.

1.2.5.3 Schneelast und Eislast
Ansatz der Schneelasten nach DIN EN 1991-1-3 und DIN EN 1991-1-3/NA.

1.2.5.4 Horizontallasten
Ermittlung entsprechend DIN EN 1991-1-1 und DIN EN 1991-1-1/NA.

Für Anforderungen an absturzsichernde Verglasungen ist die DIN 18008-4 aktueller Stand der Technik.

1.2.5.5 Zulässige Durchbiegung
Die Profilabmessungen müssen nach statischen
Erfordernissen für eine maximale Durchbiegung entsprechend der Vorgaben in der Produktnorm für
Vorhangfassaden DIN EN 13830 dimensioniert sein.

für Verglasungen:
Die "Technischen Regeln für die Verwendung von linienförmig gelagerten Verglasungen" (TRLV) des Deutschen Institutes für Bautechnik (DIBt) sind anzuwenden.

1.2.5.6 Baukörperanschlüsse
Die funktionsgerechte (bauphysikalisch und statisch) Montage und Ausführung der Baukörperanschlüsse und die Befestigung der Fassaden gehört zum Lieferumfang des Auftragnehmers und muss folgende Mindestanforderungen erfüllen. Die auf die Fassade einwirkenden Kräfte müssen sicher in das Bauwerk übertragen werden. Die Anschlussbereiche sind unter Verwendung von Formstücken aus Mineralfaser-, Schaumstoffdämmplatten oder Wärmedämmpaneelen so auszubilden, dass Wärmebrücken ausgeschlossen sind. Die innere Anschlussausbildung zwischen Fassade und Rohbaukörper erfolgt durch geeignete Abdichtungsfolien und Bleche (z.B. Folien aus APTK) umlaufend dampfdicht. Der äußere Anschluss wird dampfdiffusionsoffen und schlagregendicht ausgebildet. Die Dichtungsfolien müssen in Ihrer Eigenschaft dem Verwendungszweck und der Normenreihe DIN 18195 entsprechen. Die Dichtungsfolien dürfen keine aggressiven Bestandteile beinhalten und müssen mit den angrenzenden Baustoffen und Anstrichen verträglich sein. Sie müssen alterungsbeständig und soweit sie direkten Witterungseinflüssen ausgesetzt sind gegen diese beständig sein. Die entstehenden Hohlräume der Fassadeanschlüsse sind mit mineralischen Dämmstoffen zu verfüllen.

1.2.5.7 Bauphysikalische Anforderungen
Ist eine Leistung/Anforderung für den bestimmungsmäßigen Anwendungszweck nicht relevant, ist die Bestimmung der Leistung in dieser Hinsicht nicht erforderlich (somit ist einzutragen npd = keine Leistungsbestimmung).

1.2.5.8 Wärmeschutz
Anforderungen an den Wärmeschutz für z.B. Vorhangfassaden werden in der jeweils aktuellen Fassung der Energieeinsparverordnung EnEV geregelt. Der Wärmedurchgangswert Umax für "Vorhangfassaden" und "Glasdächer" ist in der EnEv in Tabelle 1 "Höchstwerte der Wärmedurchgangskoeffizienten" festgelegt und wird nach den anerkannten Regeln der Technik ermittelt.

Uw = 1,00 W/(m2K) für das gesamte Element

1.2.5.9 Schallschutz
Für die Bemessung der Schallschutzeigenschaften der Fassadenelemente ist die Normenreihe DIN 4109 anzuwenden. Die geforderten Schalldämmwerte gelten für die eingebauten Fenster- und Fassadenelemente im eingebauten betriebsfertigen Zustand inkl. der Anschlüsse.

Folgende Anforderungen werden gestellt:
- Luftschalldämmung / Schalldurchgang von außen nach innen
- Körperschalldämmung / Längsschalldämmung zwischen Räumen über Profile

Bewährtes Schalldämmaß für die Fassadenelemente im eingebauten Zustand: 32 dB / SSK2

Darüber hinausgehende Anforderungen sind jeweils in den Einzelpositionen angegeben.

1.2.5.10 Wind- und Wasserdichtigkeit
Die Konstruktion der Außenwandelemente muss einen dauerhaften wasser- und luftdichten Raumabschluss gewährleisten. Folgende Einzelforderungen werden gestellt:

- Luftdurchlässigkeit DIN EN 12152  geforderte Klasse:  AE
- Schlagregendichtheit DIN EN 12154/ DIN EN 13050  geforderter statischer Wert:  RE 1650 Pa
- Widerstandsfähigkeit bei Windlast DIN EN 13116  zulässige Last:  2,0 kN/m²
erhöhte Last:  3,0 kN/m²
1.2.5.11 Stoßfestigkeit
- Stoßfestigkeit innen DIN EN 14019  geforderte Klasse Innen:  I5
- Stoßfestigkeit außen DIN EN 14019  geforderte Klasse Außen:  E5

1.2.5.12 Feuchtigkeitsschutz und Kondenswasserbildung
Es ist insbesondere in Anschlussbereichen auf eine konsequente Vermeidung von Wärmebrücken zu achten. Die Fassadenelemente sind so auszubilden, dass auch innerhalb der Konstruktion kein Kondensat entstehen kann bzw. im Extremfall dieses sicher nach außen abgeleitet wird. Wir verweisen hier im speziellen auf die fachgerechte Verarbeitung der gesamten Systembauteile, die aufeinander abgestimmt sind und die konsequente Umsetzung der Verarbeitungsrichtlinien des Systemgebers.

1.2.5.13 Brandschutzanforderung
Die Herstellung von Brandschutzverglasungen erfolgt ausschließlich im Rahmen der geforderten allgemeinen bauaufsichtlichen Zulassungen. Die Zulassungen sind beim Systemgeber anzufordern. Abweichungen jeglicher Art bedürfen der Zustimmung des Bauherrn und der zuständigen Bauaufsicht. Erforderliche Zustimmungen im Einzelfall sind vom Anbieter zu erwirken. Bei Brandschutzverglasungen haben die gesamten technischen Vorbemerkungen und die Konstruktionsbeschreibungen Gültigkeit und werden lediglich durch spezielle Ausführungen gemäß den allgemeinen bauaufsichtlichen Zulassungen ergänzt. Hierbei sind im Wesentlichen die speziellen Systembauteile wie Dichtungen in Brandschutzqualität, Klemmleisten aus Edelstahl, Riegelhalter aus Stahl und das entsprechende Brandschutzglas zu berücksichtigen.

1.2.5.14 Dokumentations- und Nachweißpflicht
Der Auftragnehmer hat durch Übereinstimmungserklärung nachzuweisen, dass die ausgeführte Brandschutzverglasung den Bestimmungen der allgemeinen bauaufsichtlichen Zulassung entspricht. Entsprechend der in der Zulassung aufgeführten Kennzeichnungspflicht ist der Ausführende verpflichtet, die Verglasung mittels Blechschild dauerhaft zu kennzeichnen.

1.2.5.15 Prüfzeugnisse
Für alle vorher angeführten und festgelegten bauphysikalischen Anforderungen sind Produktpässe, bauaufsichtliche Zulassungen oder Prüfzeugnisse eines anerkannten Prüfinstitutes vorzulegen und vor Beginn der Arbeiten auszuhändigen.

1.2.6 Qualitätsanforderungen

1.2.6.1 Bauteile aus Stahl
Stahlhohlprofile sind aus beidseitig feuerverzinktem Bandstahl (sendzimirverzinkt) herzustellen. Die Oberfläche der Verzinkung muss glatt und für die vorgesehene Beschichtung geeignet sein. Materialmindestdicke ist 2 mm. Schweißnähte der Rohrprofile sind in den nichtsichtbaren Bereich zu legen. Schnittkanten, Schweißnähte und sonstige Bearbeitungsflächen sind durch Kaltverzinkung vor dem Anstrich zusätzlich gegen Korrosion zu schützen. Die Stahlprofile müssen Aufnahmenuten für die Verglasungsdichtungen haben, die eine genaue und sichere Führung der inneren Dichtung gewährleisten.

1.2.6.2 Bauteile aus Aluminium
Die genannten Bauteile (z.B. Unter-, Ober- und Deckleisten) sind aus Aluminiumstrangpressprofilen herzustellen. Für stranggepresste Profile sind ausschließlich hochkorrosionsbeständige Knetlegierungen EN AW 6060 nach DIN 573-3, Zustand T 66 nach DIN EN 755mdash;2 geeignet.

1.2.6.3 Bauteile aus Holz
Ist Holz für die Unterkonstruktion zugelassen, so sind die fertigen Zuschnitte nach DIN 68800-4, Holzschutz im Hochbau; Bekämpfungsmaßnahmen gegen Pilz- und Insektenbefall" zu behandeln.
Für die Qualität des Holzes gilt DIN EN 942 "Holz für Tischlerarbeiten; Gütebedingungen bei Außenanwendung". Der maximale Wert des Feuchtigkeitsgehaltes der Einzelteile darf 15 % nicht übersteigen. Der Streubereich des Feuchtigkeitsgehaltes darf allgemein nicht größer sein als 4 %  sowie bei Verwendung von lamellierten Querschnitten nicht größer als 2 % sein. Bei Anwendung der Keilzinkung für die Eckverbindung darf die Streuung des Feuchtigkeitsgehaltes 2 % und der maximale Wert der Einzelteile 10 % nicht übersteigen. Die Messung des Feuchtigkeitsgehaltes ist vor Beginn der formgebenden Bearbeitung durchzuführen und aktenkundig zu erfassen. Bei Einsetzen von tropischem Laubholz muss die Mindestrohdichte 450 kg/m³ bei 15 % Holzfeuchte und bei Nadelholz 350 kg/m³ bei 15 % Holzfeuchte betragen.
Bei Brandschutzverglasungen ist die in der allgemeinen bauaufsichtlichen Zulassung geforderte Mindest-rohdichte einzuhalten.

1.2.6.4 Glas und Paneele
Der Glaseinbau von Isolierglasscheiben, bzw. Einscheibenverglasung erfolgt nach den neuesten Vorschriften der Glasindustrie, die Ausbildung der Glasfälze sowie Anordnung von Entwässerung- und Belüftungsbohrungen entsprechend. Der AG geht davon aus, dass der Anbieter seine Konstruktion mit dem Isolierglashersteller abgestimmt hat.

3-fach Verglasung,
VSG / Float / VSG

Die Klotzung erfolgt nach den Richtlinien des Glaserhandwerks.

Die Wahl des Fabrikats der Gläser bleibt dem Bieter freigestellt und ist nachfolgend verbindlich anzugeben. Glasdicken sind mit den Lastannahmen von DIN 1055 unter Einhaltung der für die betreffende Glasart zulässigen Spannungen entsprechend den einschlägigen Rechenregeln zu ermitteln.

Die Wahl des Fabrikats der Brüstungsplatten / Paneele bleibt dem Bieter freigestellt; angebotenes Fabrikat und Typ sind nachfolgend verbindlich anzugeben. Für den Einbau sind sinngemäß die für Isolierglas geltenden Richtlinien und Empfehlungen der Glasindustrie und der Fachverbände anzuwenden, insbesondere hinsichtlich Entwässerung und Dampfdruckausgleich.

1.2.6.5 Dichtungen
Die Verglasungsdichtprofile müssen aus EPDM-Werkstoff sein und der Normenreihe DIN 7863 sowie DIN ISO 3302-1 entsprechen. Die Dichtungen müssen durchgängige Klemmfüße für die Aufnahme in die Nuten der Rahmen- und Verglasungskonstruktion vorweisen. Dadurch wird eine genaue Positionierung gewährleistet und verhindert, dass die Dichtung verrutscht. Fassadendichtungen müssen zur besseren Abdichtung im Horizontalbereich zwischen innerer und äußerer Dichtung eine angeformte Riegelfahne besitzen, um auftretendes Kondensat sicher nach Außen abzuführen. Innere Sparren- und Riegeldichtungen bei Schrägverglasungen müssen in ihrer Geometrie so ausgebildet sein, dass versetzte Drainageebenen für einen gesicherten Abtransport der Feuchtigkeit sorgen.

1.2.6.6 Maße, Toleranzen und Baukörperbewegungen
Sämtliche Maße sind eigenverantwortlich durch den AN am Bau zu überprüfen. Für alle eingebrachten Bauteile gelten die zulässigen - nach Herstellungsverfahren und Art typischen - Fertigungstoleranzen nach allgemein anerkannten technischen Regeln und den DIN-Vorschriften. Die Konstruktion muss so ausgeführt werden, dass die am Bau auftretenden Bewegungen zwängungsfrei aufgenommen werden.

1.2.7 Oberflächenanforderungen

1.2.7.1 Oberflächenbehandlung/Farb-Beschichtung Stahlteile
Die Beschichtung muss mit GSB International und/oder QUALICOAT gütegesicherten Pulver auf Polyesterbasis nach Vorgaben des Herstellers erfolgen. Der ausführende Beschichtungsbetrieb muss Inhaber des Gütezeichens der GSB International ("Gütegemeinschaft für die Stückbeschichtung von Bauteilen aus Aluminium", Franziskanergasse 6, D-73525 Schwäbisch Gmünd) QR ST 663 oder des Gütezeichens der QUALICOAT (Verband für die Oberflächenveredelung e.V. (VOA) Laufertormauer 6, 90403 Nürnberg) sein.

Nicht sichtbare Stahlteile müssen mit einem ausreichenden Korrosionsschutz versehen werden. Bei Stahlrohrprofilen aus innen und außen feuerverzinktem (sendzimirverzinkt) Stahl muss die Oberfläche der Verzinkung glatt und für die vorgesehene Beschichtung geeignet sein.
Die Art der Beschichtung/das Beschichtungssystem und die entsprechenden Vorbehandlungen sind vorher mit dem Hersteller (Beschichter) der zu beschichtenden Teile auf Dauerhaftigkeit abzusprechen. Die Mindestschichtdicken sind hinsichtlich des Einsatzzwecks abzustimmen.

Beschichtungssysteme:
Pulverbeschichtung

1.2.7.2 Oberflächenbehandlung/Farb-Beschichtung Aluminiumteile
Die Beschichtung muss mit GSB International und/oder QUALICOAT gütegesicherten Pulver auf Polyesterbasis nach Vorgaben des Nasslackherstellers erfolgen. Der ausführende Beschichtungsbetrieb muss Inhaber des Gütezeichens der GSB International ("Gütegemeinschaft für die Stückbeschichtung von Bauteilen aus Aluminium", Franziskanergasse 6, D-73525 Schwäbisch Gmünd) QR AL 631 oder des Gütezeichens der QUALICOAT (Verband für die Oberflächenveredelung e.V. (VOA) Laufertormauer 6, 90403 Nürnberg) sein.

Die Art der Beschichtung/das Beschichtungssystem und die entsprechenden Vorbehandlungen sind vorher mit dem Hersteller (Beschichter) der zu beschichtenden Teile auf Dauerhaftigkeit abzusprechen. Die Mindestschichtdicken sind hinsichtlich des Einsatzzwecks abzustimmen.

Beschichtungssysteme:
- Pulverbeschichtung
Um Filiformkorrosion (korrosive Auflösungserscheinung) zu verhindern, ist eine Vorbehandlung in Form einer Anodisierung vorzusehen (z.B. Bauteile, die in Seenähe und/oder in sole- bzw. chloridhaltiger Atmosphäre eingesetzt werden)
- Eloxaloberfläche

1.2.7.3 Beschichtung Holz
Die Oberflächenbehandlung der Holzbauteile richtet sich nach der verwendeten Holzart, dem gewählten Beschichtungssystem und der zu erwartenden Beanspruchung der Oberfläche.
 .
Mindest-Trockenschichtdicken:

≥ 30 μm  an nicht zugänglichen Flächen (Glasfalz) und an grundierten Fenstern
≥ 50 μm  im Bereich des Bauanschlusses
≥ 80 μm  bei lasierender Beschichtung
≥ 100 μm  bei deckender Beschichtung

1.2.7.4 Hinweise
Eine beschädigungsarme Montage ist sicherzustellen. Schnittkanten von Blechen sind bei der Pulverbeschichtung mit zu erfassen. Beschädigungen sind qualitätsgerecht auszubessern.

1.2.8 Glastypen
Glasart: _Wärm-Sonnenschutzglas,
Abstandshalter mit verbessertem Wärmedurchgangswiderstand
1.2.9 Einsatzelemente
Alle Einsatzelemente wie Türen, Fenster, sind als gesonderte Position beschreiben. Ausfachungen, Gläser und Paneele für die Festfelder sind in die jeweilige Position einzurechnen.

1.2.10 Regelanschlüsse

AU 1 (Anschluss unten)
Die Lagerung der Pfosten ist gelenkig und als Festlager auszubilden.
Ab dem Riegel ist der Anschluss von innen nach außen wie folgt auszuführen:
2-teiliges, jeweils winkelförmiges LM-Blech zwischen Betondecke und Riegel,
Abwicklung ca. 150 u. 250 mm, Folie als Dampfsperre, Dämmung, Dicht- Windfolie,
LM- Abschlussblech einschl. der erforderlichen Unterkonstruktion Ausladung nach
Erfordernis, mehrfach gekantet, alle sichtbaren Bleche = Oberfläche wie Fassade

AO 1 (Anschluss oben)
Die obere Lagerung der Pfosten ist gelenkig und in vertikaler Richtung als Loslager auszubilden.
Ab dem Riegel ist der Anschluss von innen nach außen wie folgt auszuführen:
LM-Blech Abwicklung ca. 250 mm, Folie als Dampfsperre, Versiegelung, Dämmung, Dicht- Windfolie, mehrfach gekantetes
LM-Blech, Abwicklung ca. 250 mm, mit der Pressleiste der Fassade eingeklemmt einschl. der gesamten Unterkonstruktion,
alle sichtbaren Bleche = Oberfläche wie Fassade

AS 1 (Anschluss seitlich)
Der Anschluss von innen nach außen wie folgt auszuführen:
wie unter AO1 beschrieben

## 07 Außenfenster und Außentüren inkl. Sonnenschutz

### Gewerk 01 Neubau 01

#### Titel 01.01 Holz-Alu-Fenster + Pfosten-Riegel-Konstruktionen

##### Abschnitt 01.01.00 Vorarbeiten

*Hinweis: Hinweis zur Abdichtung der bodentiefen Fenster- und Außentüren*
Die Sockelabdichtung des Gebäudes erfolgt bauseits.
Hierfür ist vom Fensterbauer eine ebene Fläche herzustellen

Alle Bodentiefen Fenster und Türelemente sind  durch den Fensterbauer dreiseitig im Spritzwasserbereich im Leibungs/Brüstungsbereich mittels Einsatz von Bauwerksabdichtungsfolien für den Verwendungszweck und der DIN 18195 entsprechend, abzudichten.
Höhe bis ca. 30cm ab OK Gelände.
Die gewählte Bauwerksabdichtung darf keine aggressiven Bestandteile beinhalten und muss mit angrenzenden Baustoffen verträglich sein. Bauabdichtungsfolien müssen alterungsbeständig und, soweit sie direkten Witterungseinflüssen ausgesetzt sind, gegen diese beständig sein.

Diese Leistungen sind in die Einheitspreise  mit einzukalkulieren.

**01.01.00.1 Bemusterung, Farben nach RAL/NCS**
Bemusterung von RAL/NCS Farbtönen in Absprache mit dem Bauherren und Architekten.

Musterfläche auf  geeignetem Untergrundmaterial in Größe von ca. <=1 m2, einschl. Entfernen der Muster nach Freigabe.
Aluminium Farbbeschichtung bei Verwendung unterschiedlicher Farben und Tönungen nach Wahl AG
Menge: 3,000 St

**01.01.00.2 Werkplanung und statischer Nachweis**
Für alle Metalltüren und -Fensterelemente dieses Leistungsverzeichnisses  ist vom Auftragnehmer eine Werkplanung sowie ein statischer Nachweis über die horizontalen Lastabtragungen /Wind-, bzw. Holmlasten zu liefern.

Als Grundlage dienen die Ausführungszeichnungen
und Übersichtszeichnungen des Architekten.

Bei der Vorlage der Werkplanung muss ein
ausreichender Vorlauf
vor Fertigungstermin der Bauteile für eine Abstimmung
und Prüfung eingerechnet werden.

Die Pläne enthalten alle für den Bau, Transport
und Montage der Fensterelemente notwendigen
Angaben, weiterhin alle für den Einbau und
den Anschluss der Fensterelemente notwendigen Angaben.

Im Regelfall gelten die Maßstäbe 1:25, 1:20,
1:5 und 1:1.

Die Unterlagen sind: 1-fach dem Architekten digital,
1-fach dem Auftraggeber zur Prüfung
vorzulegen.

Vor Fertigung sind die Maße am Bau zu prüfen
und dieses Aufmaß ist dem Architekten vorzulegen!
Menge: 1,000 Psch

**01.01.00.3 Zulage vorzeitiger Werkplanungsbeginn**
*** Pauschalposition
Zulage für den Beginn der Werkplanung sofort, einen Werktag, nach Auftragserteilung.
Menge: 1,000 psch

**01.01.00.4 Dokumentation**
*** Pauschalposition
Leistungen im Rahmen der Dokumentation mit folgenden
Bestandteilen:
- Inhaltsverzeichnis
- Fachunternehmerbescheinigung
- Fachbauleitererklärung
- Nachunternehmerliste mit Telefonnummer und Ansprechpartner
- Grundlagen und Beschreibung der Fenster, Türen und
Sonnenschutzanlagen
- Bedienung und Betrieb mit Pflege- und Wartungsanweisungen
sowie Einweisungsprotokollen
- Zulassungsbescheide,AbP, AbZ/ETA
Übereinstimmungsbestätigungen
Bescheinigungen und Nachweise, wie
Konformitätsbescheinigungen, Einzelzulassungen,
gutachterliche Stellungnahmen, statische Nachweise
Schalltechnische Nachweise horizontal und vertikal
- Wärmedurchgangskoeffizient.des Systems
- Nachweis der Funktionsfähigkeit und Inbetriebnahmeprotokoll
der elektrischen Systeme, - Bestätigung der gesundheitlichen.
Unbedenklichkeit aller eingebauten Materialien- und
Sicherheitsdatenblätter
- Hersteller/ Produktunterlagen mit Auflistung der eingebauten
Materialien und Anschriften der Hersteller, mit Datenblättern,
Prospekten, Beschreibung der Materialbearbeitung und
Angaben über die Nachlieferung des verwendeten Materials,
Beschlaglisten für Türen, Fenster, etc. Ersatzteillisten
- Listen der verwendeten Oberflächenbeschichtungen mit
Farbangaben mit Zuordnung zum Bauteil
- Werk- u. Montagepläne als Papier und auf
Datenträger(dwg/plt/pdf)
Unterlagen und Bestandteile der Dokumentation sind jeweils 2-fach
zu übergeben.
Die Bestandsdokumenation ist dem AG Zug um Zug zu übergeben.
Mit der ersten Übergabe ist ein Inhaltsverzeichnis zu übergeben.
Die komplette Bestandsdokumenation muss dem AG min. 14
Arbeitstage vor der Abnahme der Gesamtleistung vorliegen.
Die Vorlage der vollständigen Bestandsdokumentation ist Voraussetzung
für die VOB-Abnahme der Gesamtleistung.
Menge: 1,000 psch

**01.01.00.5 Baustelleinrichtung**
*** Pauschalposition
Baustelleneinrichtung:
Die Baustelleneinrichtung umfasst sämtliche Kosten für
die An- und Abfuhr und das Vorhalten und Unterhalten
der zur Montage benötigten Werkzeuge, Klein- und
Großgeräte aller Art, Maschinen, Aufzüge, Hebezeuge
und Arbeitplatzbeleuchtungen.
Menge: 1,000 psch

**01.01.00.6 Beidseitiger Schutz von Bauteilen während der Bauphase**
Beidseitiger Schutz von Bauteilen, wie Pfosten-Riegel-Fassaden, Außen- und Innentüren während der Bauphase mit geeignetem Material nach Wahl des AN, inkl. späterer Beseitigung und Entsorgung.

Abrechnung erfolgt nach einseitiger Fläche Bauteil.
Nur Außentüren.
Menge: 200,000 m2

**01.01.00.7 Erstellung der U-Werte**
*** Pauschalposition
Zusammenstellung der tatsächlichen U-Werte aller Fenster und Außentüren für den GEG-Nachweis
Menge: 1,000 psch

##### Abschnitt 01.01.01 Holz-Aluminium-Fenster

**01.01.01.1 FE01A - Blockfenster, 2,50 x 2,47m, Standardfenster 4-teilig mit festverglastem Unterlicht**
Blockfenster, liefern und montieren.
Leistung inkl. aller Befestigungsmittel und Abdichtungen
Rohbauöffnung: B/H=ca. 2,50 x 2,47 m
gemäß Ausführungsbeschreibung

Das 4-teilige Fenster setzt sich aus folgenden Elementen zusammen:

 2 Kipp-vor-Dreh-Flügel B/H= ca.1,74 x 0,50 m
 1 Kipp-vor-Dreh-Flügel B/H= ca.1,74 x 1,28 m
 1 Unterlicht, festverglast, mit absturzsicherer Verglasung nach DIN 18008-4 B/H= ca. 2,30 x 0,56 m
Sonnenschutzverglasung g-Wert: 0,40

gemäß Ausführungsbeschreibung
Siehe Detail: FE01A: Standardfenster, 4-teilig mit festverglastem Unterlicht
GBS_N1_AA_DE_FE_01A

Einbauort: Westansicht, Nordansicht, 1. OG + 2.OG
Klassenraum und Gruppenraum
Menge: 40,000 St

**01.01.01.2 FE01B - Blockfenster, 2,50 x 2,47m, Standardfenster mit Lüftungsflügel 4-teilig mit festverglastem Unterlicht**
Blockfenster, liefern und montieren.
Leistung inkl. aller Befestigungsmittel und Abdichtungen
Rohbauöffnung: B/H=ca. 2,50 x 2,47 m
gemäß Ausführungsbeschreibung

Das 4-teilige Fenster setzt sich aus folgenden Elementen zusammen:

1 Kipp-vor-Dreh-Flügel B/H= ca.1,74 x 0,50 m
1 Kipp-vor-Dreh-Flügel B/H= ca.1,74 x 1,28 m
1 Unterlicht, festverglast, mit absturzsicherer Vergelasung nach DIN 18008-4 B/H= ca. 2,30 x 0,84 m

1 Lüftungsflügel B/H= ca.1,74 x 0,50 m zur Nachtauskühlung bestehend aus:

Aluminium-Holzpaneel, als Dreh-Kipp-Flügel, bestehend aus einem Dämmpaneel
Dicke: ca. 10 cm
H = ca. 1,74 m, B = ca. 0,48 m,
innen: Decksperrholz transparant lackiert wie Fenster
Holz entspricht Fenster, Fichte
Dämmkern extrudierter PU-Hartschaum,
außen: Aluminiumblech d=3mm
auf Aluminiumrahmen geklebt, pulverbeschichtet
Farbe: wie Deckleisten Fenster

(Lochblech in Verblechungsarbeiten)

Sonnenschutzverglasung g-Wert: 0,40

gemäß Ausführungsbeschreibung
Siehe Detail: FE01B: Standardfenster mit Lüftungsflügel, 4-teilig mit festverglastem Unterlicht
GBS_N1_AA_DE_FE_01B

Einbauort: Westansicht, Nordansicht, 1. OG + 2.OG
Klassenraum und Gruppenraum
Menge: 24,000 St

**01.01.01.3 FE02 - Holz-Aluminium-Fenster, 1-flg.,Schwingfenster, rund D= 1,60 m**
Holz-Aluminium-Fenster, 1-flg, als Schwingfenster, rund,
liefern und montieren.
Leistung inkl. aller Befestigungsmittel und Abdichtungen
Rohbauöffnung: B/H=ca. Durchmesser 1,60 m
gemäß Ausführungsbeschreibung

Abmessungen: Durchmesser= 1,60 m

Beschläge: Schwingflügelbeschlag, Edelstahl, mit verdeckten Bändern
Lüftungsquerschnitt oben und unten jeweils ca. 0,72 m2.

Sonnenschutzverglasung g-Wert: 0,40

gemäß Ausführungsbeschreibung
Siehe Detail: FE02: Rundes fenster mit horitontalem Schwenkflügel
GBS_N1_AA_DE_FE_02

Einbauort: Westansicht, Ostansicht, 1. OG + 2.OG
Menge: 4,000 St

**01.01.01.4 FE04A - Blockfenster, 2,50 x 2,80m, Standardfenster EG, 3-teilig mit RA- Kipp-Oberlicht manuell**
Blockfenster, liefern und montieren.
Leistung inkl. aller Befestigungsmittel und Abdichtungen
Rohbauöffnung: B/H=ca. 2,50 x 2,80 m
gemäß Ausführungsbeschreibung

Das 3-teilige Fenster setzt sich aus folgenden Elementen zusammen:

2 Kipp-vor-Dreh-Flügel B/H= ca.1,91 x 1,15 m mit Statikpfosten ca. 50/40 mm
1 Kipp-Oberlicht B/H= ca. 2,50 x 0,90 m Oberlicht als  RA-Kipp-Flügel manuell mit Gestänge (Oberlichtöffner in extra Pos.)
  erf. Lüftungsquerschnitt des Oberlichts mind. 0,88 m2.

Sonnenschutzverglasung g-Wert: 0,40

gemäß Ausführungsbeschreibung
Siehe Detail: FE04: Standardfenster EG, 3-teilig mit RA-Kipp-Oberlicht
GBS_N1_AA_DE_FE_04A+B

Einbauort: Westansicht, EG
Menge: 5,000 St

**01.01.01.5 FE04B - Blockfenster, 2,50 x 2,80m, Standardfenster EG, 3-teilig mit Kipp-Oberlicht manuell**
Blockfenster, liefern und montieren.
Leistung inkl. aller Befestigungsmittel und Abdichtungen
Rohbauöffnung: B/H=ca. 2,50 x 2,80 m
gemäß Ausführungsbeschreibung

Das 3-teilige Fenster setzt sich aus folgenden Elementen zusammen:

2 Kipp-vor-Dreh-Flügel B/H= ca.1,91 x 1,15 m mit
Statikpfosten ca. 50/40 mm
1 Kipp-Oberlicht B/H= ca. 2,50 x 0,90 m Oberlicht Kipp-Flügel manuell mit Gestänge (Oberlichtöffner in extra Pos.)
  erf. Lüftungsquerschnitt des Oberlichts mind. 0,88 m2.

Sonnenschutzverglasung g-Wert: 0,40

gemäß Ausführungsbeschreibung
Siehe Detail: FE04: Standardfenster EG, 3-teilig mit Kipp-Oberlicht
GBS_N1_AA_DE_FE_04A+B

Einbauort: Westansicht + Ostansicht, EG
Menge: 15,000 St

**01.01.01.6 Oberlichtöffner aufliegend, Hebel Zugstange Abdeck. L bis 1,50**
Flachform-Oberlichtöffner, aufliegend mit Öffnungsweite 320 mm, für 1 vertikal eingebauten Kippflügel einwärts,
mit spielfreier Betätigung über Federbandeckumlenkung,
mit Handhebel, Schere mit Sicherheitsknopf.
Gestänge mit LM-Profil abgedeckt
Öffnung manuell über festes Gestänge am seitlichen Rahmenprofil, für senkrecht eingebaute Fenster, für Kippflügel, mit obenliegender Schere, Zusatzverriegelung seitl. mit zusätzlichen Fang- und Putzscheren, Handbetätigung mit Hebel und Zugstange mit Abdeckung, Länge des Betätigungselementes bis 1,50m ü. OKFFB, sichtbare Beschlagteile, Farbton silber mit Handhebelsicherung am Pfosten,
Angebotener Hersteller/Farbrikat:
'.........'
Menge: 20,000 St

##### Abschnitt 01.01.02 Pfosten-Riegel-Kontruktionen

**01.01.02.1 FE03_Pfosten-Riegel-Element, 10-teilig, 7,14 x 2,94 m, 1.OG + 2.OG, Nord+Südansicht**
Pfosten-Riegel-Fassadenelement liefern und montieren.
Leistung inkl. aller Befestigungsmittel und Abdichtungen
Befestigungen nach statischen Erfordernissen
Pfosten sind nach Erfordernis an Rohbau anzupassen

Holz-Aluminium, 10-tlg,
Abmessungen: B/H=ca. 7,14 x 2,94 m
gemäß Ausführungsbeschreibung

2x Öffnungstyp: Kipp Oberlicht
B/H= ca. 1,26 x 0,50 m Oberlicht Kipp-Flügel manuell mit Gestänge (Oberlichtöffner in extra Pos.)

3x Öffnungstyp: Festverglasung
B/H= ca. 1,43 x 0,50 m

3x Öffnungstyp: Festverglasung
B/H= ca. 1,43 x 2,20 m

1x Öffnungstyp: einfl. Drehtür
abschließbar B/H= ca. 1,26 x 2,20 m

1x Öffnungstyp: einfl. Drehtür als NA
abschließbar B/H= ca. 1,56 x 2,20 m

Anforderung an Außentüren mit Türnummer:
AT-1/6.3, AT-1/15.3, AT-2/6.3, AT2/15.3:

1x Außentür als 1- flügl. Drehtür inkl. Blockrahmen, Rahmentiefe ca. 80 mm, Fichte mit durchgehender Decklage, UV-Schutzbeschichtung transparent matt mit einflüglig, Türblatt dreiseitig gefälzt, inkl. Schloss, Bänder und Drückergarnitur sowie Zarge mit Dichtung, herstellen, liefern und montieren in bauseitiger Rohbauöffnung nach Aufmaß,
gemäß Planung Architekt und techn. Vorbemerkungen
Wandstärke und Rohbauöffnung ist vor Ort zu prüfen
Befestigungsuntergrund: Stahlbeton

Türnummer: AT-1/6.3, AT-1/15.3, AT-2/6.3, AT2/15.3
Lage: Nord+ Südansicht, 1.OG + 2.OG
Maße Türelement bxh : ca. 1,26 x 2,20 m
Einbauhöhe: ca. -0,20m bis 2,70 m
OK Rohdecke liegt 20 cm unter OKFF
Alle notwendigen Unterkonstruktionen für Montage auf Rohdecke sind einzukalkulieren.
Schlagrichtung:  gemäß Grundrissplan, nach außen öffnend
Gewändeanschluß:  Stahlbetonwand, Montage mit Laschen aus Stahl
Zarge: Blockrahmen, Holz Fichte

Dreh- Tür als Glastür nach innen öffnend:
Türrahmenprofile analog zur Fensterflügelkostruktion.
Oberfläche: innen: Pfosten/Riegel, Fichte, durchgehende Decklage, UV-Schutzbeschichtung, transparent, matt,
außen: Deckleisten pulverbeschichtet, Farbe nach Wahl Architekt
Farbe: wie Fensterfarbe
Band- und Bandgegenseite: thermisch getrennt
maximal möglicher Öffnungswinkel > 90°

Unterschnitt:  nein
erf. Uw: gesamt: 1,0 W/m²K
Hygrothermische
Beanspruchung:  I (normal)
Mechanische
Beanspruchung:  S (hohe)
Bänder: Rollen-Objektband Edelstahl
3-fach Band Edelstahl, Lage symmetrisch, als Systemband
3 dimensional verstellbar
Einbruchschutz nach
DIN V ENV 1627-1630:  RC2 N
Einsteckschloss: Sicherheitsschloss, zur Aufnahme eines Profilzylinders,

Schließung: -

Obentürschließer: -

Beschläge: Edelstahl gebürstet (Türen und Fenster zueinander passend), Türen außen Drücker / innen Drücker, u-förmig, abgerundet,
Beschlagsanordnung verdeckt,
Korrosionsschutz der eingebauten
Stahlteile gemäß DIN 18360.

Innen: Türdrücker
Außen: Türdrücker

Türfeststeller/ Türstopper: siehe extra Position

Sonstiges: mit absenkbarer Bodendichtung
Ausführung Schwellenlos
lichte Durchgangsbreite Tür mind. 0,90m,
Sonnenschutzverglasung g-Wert: 0,40

Anforderung an Außentüren mit Türnummer:
AT-1/27, AT-1/28, AT-2/27, AT-2/28:

1x Außentür für Notausgang als 1- flügl. Drehtür inkl. Blockrahmen, Rahmentiefe ca. 80 mm, Fichte mit durchgehender Decklage, UV-Schutzbeschichtung transparent matt mit einflüglig, Türblatt dreiseitig gefälzt, inkl. Schloss, Bänder und Drückergarnitur sowie Zarge mit Dichtung, herstellen, liefern und montieren in bauseitiger Rohbauöffnung nach Aufmaß,
gemäß Planung Architekt und techn. Vorbemerkungen
Wandstärke und Rohbauöffnung ist vor Ort zu prüfen
Befestigungsuntergrund: Stahlbeton

Türnummer: AT-1/27, AT-1/28, AT-2/27, AT-2/28
Lage: Nord+ Südansicht, 1.OG + 2.OG
Maße Türelement bxh : ca. 1,56 x 2,20 m
Einbauhöhe: ca. -0,20m bis 2,70 m
OK Rohdecke liegt 20 cm unter OKFF
Alle notwendigen Unterkonstruktionen für Montage auf Rohdecke sind einzukalkulieren.
Schlagrichtung:  gemäß Grundrissplan, nach außen öffnend
Gewändeanschluß:  Stahlbetonwand, Montage mit Laschen aus Stahl
Zarge: Blockrahmen, Holz Fichte

Dreh- Tür als Glastür nach außen öffnend:
Türrahmenprofile analog zur Fensterflügelkostruktion.
Oberfläche: innen: Pfosten/Riegel, Fichte, durchgehende Decklage, UV-Schutzbeschichtung, transparent, matt,
außen: Deckleisten pulverbeschichtet, Farbe nach Wahl Architekt
Farbe: wie Fensterfarbe
Band- und Bandgegenseite: thermisch getrennt
maximal möglicher Öffnungswinkel > 90°

Unterschnitt:  nein
erf. Uw: gesamt: 1,0 W/m²K
Hygrothermische
Beanspruchung:  I (normal)
Mechanische
Beanspruchung:  S (hohe)
Bänder: Rollen-Objektband Edelstahl
3-fach Band Edelstahl, Lage symmetrisch, als Systemband
3 dimensional verstellbar
Einbruchschutz nach
DIN V ENV 1627-1630:  RC2 N
Einsteckschloss: Sicherheitsschloss, zur Aufnahme eines Profilzylinders,

Schließung: Panik E (nach DIN 179), Fluchtrichtung nach außen

Obentürschließer: OTS (Obentürschließer) mit integrierter Rastfeststellung mit Öffnungsbegrenzer, leicht bedienbar, barrierefrei

Beschläge: Edelstahl gebürstet (Türen und Fenster zueinander passend), Türen außen Knauf / innen Drücker, u-förmig, abgerundet,
Beschlagsanordnung verdeckt,
Korrosionsschutz der eingebauten
Stahlteile gemäß DIN 18360.

Innen: Türdrücker
Außen: Türknauf

Türfeststeller/ Türstopper: liefern und übergeben an Gewerk Dachdecker; Bodenstopper außen aus nichtrostendem Stahl, eloxiert, Farbton silber, mit Gummipuffer, mit Schlagdämpfung für Bodenmontage, befestigt mit Schrauben

Sonstiges: mit absenkbarer Bodendichtung
Ausführung Schwellenlos
Lichte Durchgangsbreite mind. 1,20m

Detailabstimmung nach Vorlage Werkstattzeichnung

Gemäß Detailplan: FE03: GBS_N1_AA_DE_FE_03
Einbauort: Nordansicht und Südansicht, 1.OG + 2.OG
Menge: 4,000 St

**01.01.02.2 FE05A_Pfosten-Riegel-Element, 32-teilig, 14,05 x 2,98 m, EG Ostansicht**
Pfosten-Riegel-Fassadenelement liefern und montieren.
Leistung inkl. aller Befestigungsmittel und Abdichtungen
Befestigungen nach statischen Erfordernissen
Pfosten sind nach Erfordernis an Rohbau anzupassen

Holz-Aluminium, 32-tlg,
Abmessungen: B/H=ca. 14,05 x 2,98 m
Einbauhöhe:+0,42m bis 2,98m
gemäß Ausführungsbeschreibung

10x Öffnungstyp: Oberlicht als RA-Dreh-Kipp-Flügel manuell
B/H= ca. 1,15 x 0,75 m

erf.freier Rauchabzugs.Querschnitt im oberen Raumdrittel von ings. 6,7 m2 für FB05A notwendig

10x Öffnungstyp: Festverglasung
B/H= ca. 1,15 x 1,90 m

10x Öffnungstyp: Paneel
B/H= ca. 1,29 x 0,19 m

2x Öffnungstyp: Paneel
B/H= ca. 0,36 x 2,98 m

Sonnenschutzverglasung g-Wert: 0,40

gemäß Ausführungsbeschreibung
Siehe Detail: FE05A:  GBS_N1_AA_DE_FE_05A

Einbauort: Ostansicht
Menge: 1,000 St

**01.01.02.3 FE05B_Pfosten-Riegel-Element, 20-teilig, 8,00 x 2,98 m, EG Südansicht**
Pfosten-Riegel-Fassadenelement liefern und montieren.
Leistung inkl. aller Befestigungsmittel und Abdichtungen
Befestigungen nach statischen Erfordernissen
Pfosten sind nach Erfordernis an Rohbau anzupassen

Holz-Aluminium, 20-tlg,
Abmessungen: B/H=ca. 8,00 x 2,98 m
Einbauhöhe: +0,42m bis 2,98m
gemäß Ausführungsbeschreibung

2x Öffnungstyp: Oberlicht als RA-Dreh-Kipp-Flügel manuell
B/H= ca. 1,08 x 0,75 m

4x Öffnungstyp: Oberlicht als RA-Dreh-Kipp-Flügel manuell
B/H= ca. 1,17 x 0,75 m

erf.freier Rauchabzugs.Querschnitt im oberen Raumdrittel von ings. 3,7 m2 für FB05B notwendig

2x Öffnungstyp: Festverglasung
B/H= ca. 1,08 x 1,80 m

4x Öffnungstyp: Festverglasung
B/H= ca. 1,17 x 1,80 m

2x Öffnungstyp: Paneel
B/H= ca. 1,08 x 0,19 m

4x Öffnungstyp: Paneel
B/H= ca. 1,17 x 0,19 m

2x Öffnungstyp: Paneel
B/H= ca. 0,36 x 2,98 m

Sonnenschutzverglasung g-Wert: 0,40

gemäß Ausführungsbeschreibung
Siehe Detail: FE05B:  GBS_N1_AA_DE_FE_05B

Einbauort: Südansicht
Menge: 1,000 St

**01.01.02.4 Zulage für FB05B_ Bekleidung Stützen**
Zulage für die einseige Bekleidung einer Stahlbetonstütze in der Pfosten-Riegel-Ebene mit Holzart Fichte mit durchgehende Decklage, UV- Schutzbeschichtung, transparent, matt analog zum System.

Ansichtfläche Stütze Breite Abmessung: ca. 36cm
Menge: 4,000 m

**01.01.02.5 FE06_Pfosten-Riegel-Element, 6-teilig, 4,845 x 3,54 m, EG,Südansicht, Haupteingang außen**
Pfosten-Riegel-Fassadenelement liefern und montieren.
Leistung inkl. aller Befestigungsmittel und Abdichtungen
Befestigungen nach statischen Erfordernissen
Pfosten sind nach Erfordernis an Rohbau anzupassen

Holz-Alu-Glas, 6-tlg,
Abmessungen: B/H=ca. 4,845 x 3,54 m
gemäß Ausführungsbeschreibung

Pfosten: Ansichtsbreite 50mm, statische Tiefe 220mm
Riegel: Ansichtsbreite 50mm, statische Tiefe 220mm, Zwischenriegel Tiefe 220mm

2x Öffnungstyp: Oberlicht als Festverglasung
B/H= ca. 2,22 x 0,80 m

2x Öffnungstyp: 2-fl. Drehtür
Anforderung an Außentür AT-0/2.4 und AT-0/2.3:

2x Außentür als 2- flügl. Drehtür inkl. Blockrahmen, Rahmentiefe ca. 80 mm,als Blockrahmen, Rahmentiefe ca. 80mm, nach außen öffnend, lichte Durchgangsbreite Tür mind. 1,20m,
für Pfosten-Riegel-Fassade DIN EN 13830 aus Aluminium, als barrierefreie Ausführung DIN 18040, als Drehflügeltür, 2-flügelig.
Türblatt dreiseitig gefälzt, inkl. Schloss, Bänder und Drückergarnitur sowie Zarge mit Dichtung, herstellen, liefern und montieren in Pfosten-Riegel-Fassade nach Aufmaß,
gemäß Planung Architekt und techn. Vorbemerkungen
Wandstärke und Rohbauöffnung ist vor Ort zu prüfen
Befestigungsuntergrund: Holz-Aluminium-Pfosten-Riegel Fassade

Türnummer:  AT-0/2.4 und AT-0/2.3
Lage: Südansicht, Haupteingang Windfang außen
Maße Türelement bxh : ca. 2,18 x 2,60 m
Einbauhöhe: ca. -0,20m bis 2,70 m
OK Rohdecke liegt 20 cm unter OKFF
Alle notwendigen Unterkonstruktionen für Montage auf Rohdecke sind einzukalkulieren.
Schlagrichtung:  gemäß Grundrissplan, nach außen öffnend
Gewändeanschluß: Stahlbeton
Ausführung als Rahmentür aus Aluminium-Stranggepressprofil, Oberfläche der Öffnungsfläche pulverbeschichtet, Oberfläche der Schließfläche pulverbeschichtet,
Farbton außen: wie Fensterfarbe
Farbton innen: wie Fensterfarbe
Verglasung aus Verbund-Sicherheitsglas (VSG), aus Floatglas DIN EN 572-2,
Band- und Bandgegenseite: thermisch getrennt
maximal möglicher Öffnungswinkel > 90°
nach außen öffnend

erf. Uw: gesamt: 1,3 W/m²K
Hygrothermische
Beanspruchung:  I (normal)
Mechanische
Beanspruchung:  S (hohe)
Bänder: Rollen-Objektband Edelstahl
3-fach Band Edelstahl, Lage symmetrisch, als Systemband
3 dimensional verstellbar
Einbruchschutz nach
DIN V ENV 1627-1630:  RC2 N
Einsteckschloss: Sicherheitsschloss, zur Aufnahme eines Profilzylinders,

Schließung: Panik E (nach DIN 179), Fluchtrichtung nach außen
ESS (elektronisches Schließsystem offline als Digitalzylinder)

Obentürschließer: OTS (Obentürschließer) mit Schließfolgeregelung und integriertem Mitnehmerhaken, mit integrierter Rastfeststellung, leicht bedienbar, barrierefrei, leichtgängig

Beschläge: Edelstahl gebürstet (Türen und Fenster zueinander passend), Türen außen Griffstange / innen Drücker, u-förmig, abgerundet,
Beschlagsanordnung verdeckt,
Korrosionsschutz der eingebauten
Stahlteile gemäß DIN 18360.

Innen: Türdrücker
Außen: Griffstange L= ca. 1,10 m
Stangengriff aus nichtrostendem Stahl, Oberfläche matt, Form gemäß Einzelbeschreibung, Durchmesser ca. 40 mm, Maße L = 1800 mm, verdeckt befestigen an Metall, Abdeckung aus nichtrostendem Stahl

Türfeststeller/ Türstopper: 2 Türstopperpfosten mit Feststellhaken außen (siehe extra Pos.)
Stromanschluss: Stromzuleitung bauseits

Sonstiges:
mit Summer für Gegensprechanlagen
mit absenkbarer Bodendichtung
Ausführung Schwellenlos
lichte Durchgangsbreite Tür mind. 1,20m,
Sonnenschutzverglasung g-Wert: 0,35

Detailabstimmung nach Vorlage Werkstattzeichnung

Angebotener Hersteller/Typ Außentür:
'.........'

Angeboterner Hersteller/Typ Beschlag für Außentürelement aus Alu-Glas :
'.........'

Gemäß Detailplan: FE06: GBS_N1_AA_DE_FE_06

Einbauort: Südansicht, EG Haupteingang außen
Menge: 1,000 St

**01.01.02.6 FE06_Pfosten-Riegel-Element, 6-teilig, 4,65 x 3,54 m, EG, Südansicht, Haupteingang Windfang Innentür**
Pfosten-Riegel-Fassadenelement liefern und montieren.
Leistung inkl. aller Befestigungsmittel und Abdichtungen
Befestigungen nach statischen Erfordernissen
Pfosten sind nach Erfordernis an Rohbau anzupassen

Holz-Alu-Glas, 6-tlg,
Abmessungen: B/H=ca. 4,65 x 3,54 m
gemäß Ausführungsbeschreibung

Pfosten: Ansichtsbreite 50mm, statische Tiefe 220mm
Riegel: Ansichtsbreite 50mm, statische Tiefe 220mm, Zwischenriegel Tiefe 220mm

2x Öffnungstyp: Oberlicht als Festverglasung
B/H= ca. 2,22 x 0,80 m

2x Öffnungstyp: 2-fl. Drehtür
Anforderung an Innentür T-0/2.2 und T-0/2.1:

2x Innentür als 2- flügl. Drehtür inkl. Blockrahmen, Rahmentiefe ca. 80 mm,als Blockrahmen, Rahmentiefe ca. 80mm, nach außen öffnend, lichte Durchgangsbreite Tür mind. 1,20m,
für Pfosten-Riegel-Fassade DIN EN 13830 aus Aluminium, als barrierefreie Ausführung DIN 18040, als Drehflügeltür, 2-flügelig.
Türblatt dreiseitig gefälzt, inkl. Schloss, Bänder und Drückergarnitur sowie Zarge mit Dichtung, herstellen, liefern und montieren in Pfosten-Riegel-Fassade nach Aufmaß,
gemäß Planung Architekt und techn. Vorbemerkungen
Wandstärke und Rohbauöffnung ist vor Ort zu prüfen
Befestigungsuntergrund: Holz-Aluminium-Pfosten-Riegel Fassade

Türnummer:  T-0/2.2 und T-0/2.1
Lage: Südansicht, Haupteingang Windfang innen
Maße Türelement bxh : ca. 2,18 x 2,60 m
Einbauhöhe: ca. -0,20m bis 2,70 m
OK Rohdecke liegt 20 cm unter OKFF
Alle notwendigen Unterkonstruktionen für Montage auf Rohdecke sind einzukalkulieren.
Schlagrichtung:  gemäß Grundrissplan, nach außen öffnend
Gewändeanschluß: Stahlbeton
Ausführung als Rahmentür aus Aluminium-Stranggepressprofil, Oberfläche der Öffnungsfläche pulverbeschichtet, Oberfläche der Schließfläche pulverbeschichtet,
Farbton außen: wie Fensterfarbe
Farbton innen: wie Fensterfarbe
Verglasung aus Verbund-Sicherheitsglas (VSG), aus Floatglas DIN EN 572-2,
Band- und Bandgegenseite: thermisch getrennt
maximal möglicher Öffnungswinkel > 90°
gemäß Grundrissplan, nach außen öffnend

erf. Uw: keinen
Hygrothermische
Beanspruchung:  I (normal)
Mechanische
Beanspruchung:  S (hohe)
Bänder: Rollen-Objektband Edelstahl
3-fach Band Edelstahl, Lage symmetrisch, als Systemband
3 dimensional verstellbar
Einbruchschutz nach
DIN V ENV 1627-1630:  RC2 N
Einsteckschloss: Sicherheitsschloss, zur Aufnahme eines Profilzylinders,

Schließung: Panik E (nach DIN 179), Fluchtrichtung nach außen
ESS (elektronisches Schließsystem offline als Digitalzylinder)

Obentürschließer: OTS (Obentürschließer) mit Schließfolgeregelung und integriertem Mitnehmerhaken, mit integrierter Rastfeststellung, leicht bedienbar, barrierefrei, leichtgängig

Beschläge: Edelstahl gebürstet (Türen und Fenster zueinander passend), Türen außen Griffstange / innen Drücker, u-förmig, abgerundet,
Beschlagsanordnung verdeckt,
Korrosionsschutz der eingebauten
Stahlteile gemäß DIN 18360.

Innen: Türdrücker
Außen: Griffstange L= ca. 1,10 m
Stangengriff aus nichtrostendem Stahl, Oberfläche matt, Form gemäß Einzelbeschreibung, Durchmesser ca. 40 mm, Maße L = 1800 mm, verdeckt befestigen an Metall, Abdeckung aus nichtrostendem Stahl

Türfeststeller/ Türstopper: siehe extra Position

Sonstiges:
mit absenkbarer Bodendichtung
Ausführung Schwellenlos
lichte Durchgangsbreite Tür mind. 1,20m,

Detailabstimmung nach Vorlage Werkstattzeichnung

Angebotener Hersteller/Typ Innentür:
'.........'

Angeboterner Hersteller/Typ Beschlag für Innentürelement aus Alu-Glas :
'.........'

Gemäß Detailplan: FE06: GBS_N1_AA_DE_FE_06

Einbauort: Südansicht, EG Haupteingang innen
Menge: 1,000 St

**01.01.02.7 Zulage Magnet- und Riegelkontakte**
Zulage für den Einbau und Lieferung von Magnet- und Riegelkontakt zum bauseitigen Anschluss mit Anschlussleitung und Kabelübergang Rahmen/Türblatt.
Gilt für alle Außentüren.
Menge: 2,000 St

#### Titel 01.02 Sonstiges

**01.02.1 Zulage Blendrahmenverbreiterung, ca. d=80 mm**
Zualge für Blendrahmenverbreiterung ca. d= 80 mm als Zulage für alle vorgenannten Fenster gemäß den statischen Erfordernissen des Herstellers liefern und montieren.

Nach Abstimmung mit dem Bauherr/ Architekt
Menge: 861,000 m

**01.02.2 Zulage Rahmenverbreiterungen, Sockelprofil, Außentüren**
Zulage Rahmenverbreiterung, gedämmt, unten als Sockelprofil an Blendrahmen, d= ca. 80 mm, H= ca. 140 mm als Zulage für Außentüren gemäß der Planung Architekt und statischen Erfordernissen des Herstellers, innenseitig bündig mit Blendrahmen montieren,
incl. Lieferung
Menge: 65,000 m

**01.02.3 Rahmenverbreiterungen, Sockelprofil, Pfosten-Riegel**
Rahmenverbreiterung an unterem Riegel, gedämmt, unten als Sockelprofil an Blendrahmen, d= ca. 50 mm, H= ca. 140 mm als Zulage für Pfosten-Riegel-Konstruktionen gemäß der Planung Architekt und statischen Erfordernissen des Herstellers, innenseitig bündig mit Blendrahmen montieren,
incl. Lieferung
Menge: 133,000 m

**01.02.4 Fugendichtband aus PU Weichschaum vorkomprimiert**
Fugendichtband aus PU Weichschaum vorkomprimiert
für Abdichtungszwecke zulässig
Farbe: antrazith
Fugenbreite 10 mm
Geforderte Baustoffklasse: B 1
in Einbausituation auf mind. 50 % komprimiert
Menge: 1022,000 m

**01.02.5 Zulage Sonderfarbton; NCS Farben**
*** Pauschalposition
Sollten die pulverbeschichteten Aluminiumteile in einer abweichenden Farbspezifikation des angebotenen Herstellers zur Ausführung kommen, entstehen
vorgenannte Mehrkosten.
Farbwahl nach NCS-Farben gem. Bemusterung Arch

Diese Position gilt für Alu- Deckleisten, Außenfensterbänke, Alu-Profile, Leibungsbleche
Menge: 1,000 psch

**01.02.6 Zulage für SSK 3 für Fenster Westfassade**
Zulagepositon für die Ausführung in SSK3 Qualität.
Alle Fenster in der Westfassade.
Menge: 309,000 m2

**01.02.7 Insektenschutzgitter aus feinmaschigem Edestahlgewebe**
Insektenschutzgitter aus feinmaschigem Edestahlgewebe
als Zulage zu den Fenstern
Mit Einfassrahmen Alu von aussen auf die Fenster systemintergriert, nicht sichtbar befestigt auf äußerer Deckschale, mit umlaufender Bürstendichtung in schwarz.
Einbauort: Lüftungsflügel Klassenräume
Menge: 18,000 m2

**01.02.8 Bodentürstopper, Edelstahl, Gummi**
Bodentürstopper mit seitlichem Gummipuffer, einschl. Befestigung mit Dübel und Schrauben, am Boden befestigt.
Material: Edelstahl
Höhe: 27 mm
Durchmesser: 84 mm
Einbauort: nach innen öffnenden Drehtüren
Menge: 7,000 St

**01.02.9 Türpoller mit Puffer und Haken liefern, H= ca. 900 mm, Einbau durch Außenanlagen**
Türpoller mit Puffer und Haken, für Eingangstüren, H= ca. 900 mm, liefern und zum Einbau dem Gewerk Außenanlagen übergeben, bestehend aus:
- V2A Rundrohr, 60x4mm, H= ca. 900 mm mit oberseitiger V2A Kugelkalotte und unterseitiger Fußplatte T= 10 mm, Ducrhmesser D= 150 mm, inkl,. 1 St V2A Gummi-Türpuffer auf Stehbolzen des Rundrohres.

Angeb. Fabrikat :
'.........'
Menge: 5,000 St

#### Titel 01.03 Außenfensterbänke

**01.03.1 FB01A+B_Fensterbank außen, Länge 2500 mm, Tiefe 500 mm**
Fensterbank außen
Fensterbankabdeckung inkl. aller Anschlüsse, Falze, Ausschnitte und Abkantungen sowie elastische Verfugung an Fenster und Mauerwerk.
Aluminiumblech 2 mm, 3-fach gekantet,
Ausladung ca. 50 cm, 5° Neigung,
unterseitig ≥ 1,5 mm Antidröhnmasse,
verdeckte Befestigung
Blechhinterlegung an den Stoßkanten 3-fach gekantet
mit Gleitabschlussprofile rechts/links
an Betonleibung dicht befestig,
pulverbeschichtet Farbe Analog Fenster
Menge: 64,000 St

**01.03.2 FE02 Fensterbank außen, gebogen, Länge 800 mm, Tiefe 230 mm**
Fensterbank außen, gebogen
Fensterbankabdeckung inkl. aller Anschlüsse, Falze, Ausschnitte und Abkantungen sowie elastische Verfugung an Fenster und Mauerwerk.
Aluminiumblech 3 mm, 3-fach gekantet,
Ausladung ca. 23 cm, 5° Neigung,
unterseitig ≥ 1,5 mm Antidröhnmasse,
verdeckte Befestigung
Blechhinterlegung an den Stoßkanten 3-fach gekantet
mit Gleitabschlussprofile rechts/links
an Betonlaibung dicht befestig,
pulverbeschichtet Farbe Analog Fenster
Einbauort: FE02
Menge: 4,000 St

#### Titel 01.04 Verblechungsarbeiten

**01.04.1 Zulage Anschluss innen, Fenster/Bauwerk, Leiste, Fichte**
Anschlussfuge, innen, zwischen Fenster und Leibung bzw. Fensterbrett mit Leiste, auf Gehrung geschnitten, abdecken.
Holzart: wie Fensterrahmen Fichte
Oberfläche: wie Fensterrahmen
Querschnitt: ca. 20/24 mm, rhombisch
Einzellängenbereich ca. 0,63 bis 5,00m
Menge: 640,000 m

**01.04.2 Fensterbekleidung, Aluminiumblech, gelocht**
Metall-Fensterbekleidung außen, bestehend aus, gelochtem Aluminiumblech, an Unterkonstruktion und Fensterrahmen befestigt.
Abwicklung: ca. 1740 mm
Breite: ca. 480 mm
3-fach gekantet
Material: Aluminium, pulverbeschichtet
Farbton: nach Bemusterung
Materialstärke: 3,0 mm
Lochung: gerade Rundlochung 30/37RV
Einbauort: vor Lüftungsflügel FE01B
Ausführung gemäß Detail: GBS_N1_AA_DE_FE_01B
Menge: 24,000 St

#### Titel 01.05 Sonnenschutz/Raffstoreanlagen

*Hinweis: Ausführungsbeschreibung - Raffstores*
Ausführungsbeschreibung - Raffstores

Zur Ausführung kommen Raffstoren mit Flachlamellen und Seilführung

Angebotenes Fabrikat:
'.........'

Angebotener Typ:
'.........'

1. Oberschiene
59 mm breit, 51 mm hoch, aus 1,5 mm starkem, stranggepresstem Aluminiumprofil ohne Oberflächenbehandlung (kein rollgeformtes Aluminium-Band oder verzinkte Stahlbänder). Aus optischen Gründen muss die Oberschiene nach unten geschlossen ausgeführt werden. Weiterhin ist hierdurch ein Verschieben oder Wandern der Einbauteile ausgeschlossen.

Wendewelle aus verzinktem Vierkant-Stahlrohr. Wartungsfreie, gekapselte, teflonhaltige Lager mit Wenderolle und Bandspule aus Kunststoff, Segmentwendung zur Verhinderung der selbsttätigen Verstellung der Lamellen.

2. Lamellen
80 mm breit, konkav-konvex-gewölbt, ca. 0,45 mm dick, aus speziallegiertem, mit lichtechtem Lack im Spezialverfahren korrosionsbeständig einbrennlackiertem Aluminium. Lamellen mit Federstahl-Effekt zur Verhinderung bleibender Deformierungen. Lamellen mit Spezialstanzung zur Arretierung der Leiterkordel. Oberste Lamelle verstärkt. Farben nach RAL- Farbton nach Bemusterung Arch.
Richtfarbe RAL 6021
Der Raffstore fährt geschlossen tief und waagerecht hoch.

3. Leiterkordel
Polyester-Leiterkordel, mit Kevlar-Einlage, schwarz, in schwerer Sonderausführung, mit Doppelstegen. Jede Lamelle wird am oberen Steg der Leiterkordel befestigt.

4. Aufzugsbänder
Spezialbeschichtetes Polyesterband 6 mm breit, schwarz in witterungsbeständiger Ausführung, dehnungs- und schrumpfarm, bruch- und knickfest. Das Aufzugsband wird durch nur 5x9 mm große Stanzungen geführt, wodurch der Lichteinfall in den Innenraum im Bereich der Stanzungen auf ein Minimum reduziert wird. Größere Stanzungen für Aufzugsband sind nicht zulässig.

5. Endschiene
80 mm breit, min. 15 mm hoch, aus stranggepresstem Aluminiumprofil, mit schwarzen Endkappen aus Kunststoff. Um ausreichende Torsionssteifigkeit zu gewährleisten sind nicht geschlossene Endschienenprofile bzw. ein Verschließen durch eine aufgeclipste Lamelle nicht zulässig.

6. Seitliche Führung
A2 = Windsicherung durch polyamidummantelte Stahldrahtlitze. Die obere Anbindung der Stahldrahtlitze erfolgt durch ein Edelstahl-Pressfitting mit mindestens 2000 N Auszugskraft über einen in der Oberschiene fixierten Federspanntopf, um thermisch bedingte Längenänderungen zu kompensieren. Die Stahldrahtlitze läuft durch Stanzungen in allen Lamellen, durch die Endschiene und wird mittels Spannschraube am Spannseilhalter aus Aluminium befestigt. Der Spannseilhalter wird am Fenster oder an der Wand verschraubt.

7. Antrieb
Verdeckt eingebauter, 230V-Mittelmotor, Schutzart IP 54, mit angeflanschtem Planetengetriebe und beidseitigem Wellenabgang, eingebauten Endschaltern und Thermoschutzschalter. Es sind Motore mit einstellbaren oberen und unteren Endschaltern einzusetzen. Die Motore sind generell mit einem geräuschoptimierten Oberschienenträger zu versehen, um die Körperschallübertragung auf ein Minimum zu reduzieren.

8. Bedienung
Hochfahren und Tieffahren der Raffstoren durch Bedienung eines Schalters. Wenden der Lamellen durch leichtes Antippen der jeweiligen Richtung. Bei Erreichen der oberen oder unteren Endlage bewirken die im Motor eingebauten Endschalter das automatische Abschalten des Antriebes.

9. Oberflächenbehandlung
Die sichtbaren Aluminiumteile sind in den Pulverfarben gemäß RAL-Farbton nach Bemusterung Arch pulverbeschichtet auszuführen.
Richtfarbe RAL 6021
Die Pulverbeschichtung ist mit einem Polyesterpulver in einer Schichtdicke von 60 - 120 my auszuführen. Die Vorbehandlung muss chromfrei im No-Rinse-Verfahren nach Qualitätsrichtlinie GSB AL 631 erfolgen.

10. Befestigung
Bei Befestigung der Raffstoren auf Holz bzw. Aluminium müssen Schrauben mit Dichtbeschichtung zur Verhinderung von Wassereintritt durch Kapillarwirkung eingesetzt werden. Bei Montage auf Holz müssen zusätzlich Edelstahl-Distanzscheiben mit EPDM-Dichtscheiben montiert werden.
Die Montage hat in Abstimmung mit dem  Gewerk WDVS zu erfolgen.

Bohrung und Durchführung Kabel und
sämtliche für die Steuerung und Stromversorgung notwendige
Kabel werden bis 10m in den Raum geführt und durch die TGA
angeschlossen, inkl. Übergabedose, Lieferung Verdrahtungsplan, gemeinsame Inbetriebnahme mit Gewerk ELT. Montage in Abstimmung mit TGA

**01.05.1 Werkplanung Sonnenschutzanlage**
Für die Sonnenschutzanlage ist vom
Auftragnehmer eine Werkplanung zu erstellen.

Als Grundlage dienen die Ausführungszeichnungen
und Detailzeichnungen.

Bei der Vorlage der Werkplanung muss ein
ausreichender Vorlauf
vor Fertigungstermin der Bauteile für eine Abstimmung
und Prüfung eingerechnet werden.

Die Pläne enthalten alle für den Bau, Transport
und Montage der Fensterelemente notwendigen
Angaben, weiterhin alle für den Einbau und
den Anschluss der Fensterelemente notwendigen
Angaben.

Es sind die erforderlichen Festlegung Abstimmung,
Schnittstellen mit  Fachplanung Elektro darzulegen.

Leistung inkl. Übergabedose, Lieferung Verdrahtungsplan und gemeinsame Inbetreibnahme mit Gewerk ELT.

Im Regelfall gelten die Maßstäbe 1:25, 1:20,
1:5 und 1:1.

Die Unterlagen sind: 2-fach dem Architekten digital,
1-fach dem Auftraggeber zur Prüfung
vorzulegen.
Menge: 1,000 St

**01.05.2 Raffstore-Anlage, 80 mm Lammellen, 2500x2300mm**
Raffstore-Anlage, 80 mm Lammellenbreite
Raffstore gem. Ausführungsbeschreibung jedoch:

Lichte Verschattungschattungshöhe = ca. 2300 mm
Anlagenbreite = ca. 2500 mm
Menge: 64,000 St

**01.05.3 Raffstore-Anlage, 80 mm Lammellen, 2500x2600mm**
Raffstore-Anlage, 80 mm Lammellenbreite
Raffstore gem. Ausführungsbeschreibung jedoch:

Lichte Verschattungschattungshöhe = ca. 2600 mm
Anlagenbreite = ca. 2500 mm

oberem Teil des Behang starr, 12 Lamellen bei OL Höhe ca. 90cm, horizontal, zur Gewährleistung des vollen freien Querschnitts zur Entrauchung.
Menge: 20,000 St

**01.05.4 U-Schutzblende L= 2500 mm**
Lieferung und Montage von U-Schutzblenden der Raffstoreanlagen aus gekantetem Aluminium, 2 mm stark, Typ Warema  BL 32 o. glw., seitlich geschlossen, Oberfläche pulverbeschichtet, einschl. Standardbügel, Konsolen, einschl. vorderer und hinterer Aufkantung zur Aufnahme der bauseitigen Dämmung bzw. Putzträgerplatte.

Abwicklung (LxBxH) 2500 x 130 x 240 mm,

Sämtliche sichtbaren Schürzen müssen aus einem Profil sein. Fugen durch Anhängeprofile werden nicht akzeptiert.
Menge: 70,000 St

**01.05.5 Leitungspeitschen**
Leitungspeitschen und Zubehör setzen sich aus folgenden
Einzelpositionen zusammen:
Leitungspeitsche 1,0 m
Eine Seite der Leitungspeitsche vorkonfektioniert mit
Hirschmann Kupplung STAK 3, die andere Seite abisoliert und
mit Aderendhülsen versehen.
Verwendete Leitung: H05RR-F4G 0,75 sw.
Die Leitung ist halogenfrei, Ozon-beständig und UV·beständig
Aderfarben: grün/gelb, schwarz, braun, blau
Menge: 70,000 St

**01.05.6 Zulage Sonderfarbton; NCS Farbton**
*** Pauschalposition
Sollten die pulverbeschichteten Aluminiumteile in einer abweichenden Farbspezifikation des angebotenen Herstellers zur Ausführung kommen, entstehen
vorgenannte Mehrkosten.
Farbwahl nach NCS-Farbton gem. Bemusterung Arch
Menge: 1,000 psch

#### Titel 01.06 Innenfensterbänke

**Ausführungsbeschreibung 1 Ausführungsbeschreibung Innenfensterbank**
*Ausführungsbeschreibung Innenfensterbank*
Technische Beschreibung für Innenfensterbänke

bestehend aus Spanplatte 30 mm als Träger, mit Oberfläche in Echtholzfurnier Fichte; Vorder- und Leibungskante, sichtbare Schnittkanten mit Anleimer.
Kanten scharfkantig gefast ca. 2 mm.

Fugenteilung nur in Abstimmung mit dem AG.
Fugen zwischen einzelnen Teilen sind zu nuten und mit geeigneten Dübeln (Lamellos) zu verbinden.
Im Bereich der Schnittkanten sind die Oberflächen anzufasen.
Generell sind Fugen quer zur Fensterbank herzustellen und oberhalb der Konsolen anzuordnen.
Die Vertiefungen in den Fensternischen sind fugenlos herzustellen.
Dementsprechend sind Ausklinkungen einzukalkulieren.

Der AN hat die Befestigung der Fensterbank auf der Brüstung aus Stahlbeton so zu wählen, dass eine temporäre Nutzung als Sitzfläche möglich ist. Inkl. Montageklotz und schalldämmenden Schaum im Zwischenraum.
Die Befestigung ist verdeckt auszuführen, Unebenheiten bis 10mm im Befestigungsuntergrund sind auszugleichen.

Die Fensterbänke sind örtlich aufzumessen und Schnittkanten exakt vorzufertigen, oder örtlich anzupassen.

Es sind Fensterbänke in Unterschiedlichen Längen auszuführen (siehe Positionsbeschreibung)

**01.06.1 Fensterbank innen, Span mit Furnier; Länge ca. 2500 mm**
Fensterbank für innen, bestehend aus Spanplatte als Träger, mit Oberfläche in Echtholzfurnier; Vorder- und Leibungskante leicht gerundet; Befestigung auf Mauerwerk oder Beton.
Furnier: Fichte,
Dicke: 30 mm
Breite: ca. 200 - 300 mm
Länge: 2500 mm
Menge: 20,000 St

**01.06.2 Dichtstoff-Fugen 6mm**
Fuge mit elastischer Silikon-Dichtungsmasse,
einkomponentig, einschließlich erforderlicher
Hinterfüllung gemäß DIN 18 540 verfüllen.
Fugengröße: bis 6mm.
Farbe nach Wahl des AG.
An angrenzenden Bauteilen.
Die Ausführung erfolgt zeitversetzt zum Einbau der Fensterbänke.
Menge: 50,000 m

#### Titel 01.07 Außentüren

**01.07.1 AT02_Aluminium-Außentürelement mit Faserzementplattenbekleidung, 1flgl, ca.1,05 x 2,50 m, EG Achse 1/A**
Aluminium-Außentür mit Faserzementplattenbekleidung flächenbündig beplankt als Drehtür inkl. Blockzarge, einflüglig, Türblatt Konstruktion aus Aluminium-Strangpressprofilen, mit Unterbrechung der Wärmebrücken herstellen, mit Wärmedämmeinlage, dreiseitig
gefälzt, inkl. Schloss, Bänder und Drückergarnitur sowie Zarge
mit Dichtung, herstellen, liefern und montieren in bauseitiger Rohbauöffnung nach Aufmaß,
gemäß Planung Architekt und techn. Vorbemerkungen
Wandstärke und Rohbauöffnung ist vor Ort zu prüfen
Befestigungsuntergrund: Stahlbeton

Türnummer:  AT-0/31
Lage: Westansicht, EG, Achse A/1
Maße Türelement bxh : ca. 1,135 x 2,60 m
Einbauhöhe: ca. -0,20m bis 2,60 m
OK Rohdecke liegt 20 cm unter OKFF
Alle notwendigen Unterkonstruktionen für Montage auf Rohdecke sind einzukalkulieren.
Schlagrichtung:  gemäß Grundrissplan, nach innen öffnend
Gewändeanschluß:  Stahlbetonwand, Montage mit Laschen aus Stahl
Zarge: Blockzarge, Aluminium

Türblatt:
Türblattdicke: doppelwandig, 3-seitig gekantet, Dickfalz, mit unterem Anschlag
- umlaufendes Anschlussprofil am Türblatt
Türblatt außen bündig mit Faserzementplatte d= ca. 12 mm; Die Faserzementplatten werden vom Bauherrn beigestellt und
sind durch den AN zu montieren.
- ca. 10 mm armierte PUR-Schaumplatte, verklebt und verschraubt
- Armierungsmörtel, elastisch, faserarmiert

Türblattdicke: ca. 100 mm inkl. Faserzementplattenbekleidung
Blechdicke: 0,75/1,0 mm
Sicherungszapfen: mind. 1
Aussteifung: Flachstahl
Isolierung: PU-Füllung
Oberfläche Zarge: pulverbeschichtet
grundiert, Farbe: wie Fensterfarbe
Türblatt Oberfläche außen: Faserzementplatte bauseits zum Einbau zur Verfügung gestellt; Farbe: wie Fassade
Türblatt Oberfläche innen: pulverbeschichtet
Farbe: wie Fensterfarbe

Band- und Bandgegenseite: thermisch getrennt
maximal möglicher Öffnungswinkel > 90°

erf. Uw: gesamt: 1,8 W/m²K
Hygrothermische
Beanspruchung:  I (normal)
Mechanische
Beanspruchung:  S (hohe)
Bänder: Rollen-Objektband Edelstahl
3-fach Band Edelstahl, Lage symmetrisch, als Systemband
3 dimensional verstellbar
Einbruchschutz nach
DIN V ENV 1627-1630:  RC2 N
Einsteckschloss: Sicherheitsschloss, zur Aufnahme eines Profilzylinders,

Schließung: -

Obentürschließer: -

Beschläge: Beschläge zulässig nach DIN 18040, Edelstahl gebürstet, außen Knauf / innen Drücker, u-förmig, abgerundet
Beschlagsanordnung verdeckt,
Korrosionsschutz der eingebauten
Stahlteile gemäß DIN 18360.

Innen: Türdrücker
Außen: Knauf

Türfeststeller: -

Sonstiges: Ausführung Schwellenlos mit Edelstahlschwelle,
Montage in Dämmebene

Detailabstimmung nach Vorlage Werkstattzeichnung

Einbauort: Westansicht, EG Achse 1/A

Angebotenes Fabrikat/Hersteller Tür:
'.........'
Menge: 1,000 St

**01.07.2 AT03_Aluminium-Profilrahmen-Glastür mit OL und Seitenteil Festverglasung, ca.2,30 x 3,52 m, EG Achse A/10-11**
Aluminium-Profilrahmen-Glastür mit Oberlicht und Seitenteil Festverglasung, liefern und montieren.
Leistung inkl. aller Befestigungsmittel und Abdichtungen
Befestigungen nach statischen Erfordernissen
Pfosten sind nach Erfordernis an Rohbau anzupassen

Aluminium-Profilrahmen-Glastür mit Oberlicht und Seitenteil, 3-tlg,
Abmessungen: Rohbauöffnung B/H=ca. 2,30 x 3,52 m
gemäß Ausführungsbeschreibung

1x Öffnungstyp: Oberlicht als Festverglasung
B/H= ca. 2,30 x 0,87 m

1x Öffnungstyp: Seitenteil als Festverglasung
B/H= ca. 0,77 x 2,38 m
Verglasung als Festverglasung B/H= ca. 0,59 x 1,65 m

1x Öffnungstyp: 1-fl. Drehtür
Anforderung an Außentür AT03:

Türnummer:  AT03
Lage: Westansicht, EG, Achse A/10-11
Maße Türelement bxh : ca. 1,41 x 2,38 m
Einbauhöhe: ca. -0,14m bis 3,52 m
OK Rohdecke liegt 14 cm unter OKFF
Alle notwendigen Unterkonstruktionen für Montage auf Rohdecke sind einzukalkulieren.
Schlagrichtung:  gemäß Grundrissplan, nach außen öffnend
Gewändeanschluß:  Stahlbetonwand, Montage mit Laschen aus Stahl
Zarge: Blockzarge, Aluminium, Rahmentiefe ca. 80mm
Türblatt:
Türblattdicke: doppelwandig, 3-seitig gekantet, Dickfalz, mit unterem Anschlag
Türblattdicke: 60 mm
Blechdicke: 0,75/1,0 mm
Sicherungszapfen: mind. 1
Aussteifung: Flachstahl
Isolierung: PU-Füllung
Glasausschnitt: B/H= ca.  1,14m x 1,65 m
Oberfläche: Türblatt/Zarge pulverbeschichtet
Farbe: wie Fensterfarbe
Band- und Bandgegenseite: thermisch getrennt
maximal möglicher Öffnungswinkel > 90°

erf. Uw: gesamt: 1,3 W/m²K
2-fachVerglasung VSG/Float/VSG
g-Wert: 0,40
Schallschutz: SSK2
Hygrothermische
Beanspruchung:  I (normal)
Mechanische
Beanspruchung:  S (hohe)
Bänder: Rollen-Objektband Edelstahl
3-fach Band Edelstahl, Lage symmetrisch, als Systemband
3 dimensional verstellbar
Einbruchschutz nach
DIN V ENV 1627-1630:  RC2 N
Einsteckschloss: Sicherheitsschloss, zur Aufnahme eines Profilzylinders,

Schließung: Panik E (nach DIN 179), Fluchtrichtung nach außen, selbstverriegelndes Panikschloß

Obentürschließer: OTS (Obentürschließer) mit integrierter Rastfeststellung mit Öffnungsbegrenzer, leicht bedienbar, barrierefrei

Beschläge: Beschläge zulässig nach DIN 18040, Edelstahl gebürstet,Türen außen Griffstange / innen Drücker, u-förmig, abgerundet,
Beschlagsanordnung verdeckt,
Korrosionsschutz der eingebauten
Stahlteile gemäß DIN 18360.

Innen: Türdrücker
Außen: Griffstange l= ca. 1,08m

Türfeststeller: Türstopperpfosten mit Feststellhaken außen in extra Pos.

Sonstiges:
Ausführung Schwellenlos mit Edelstahlschwelle, Montage in Dämmebene, Lichte Durchgangsbreite > 1,20m.

Detailabstimmung nach Vorlage Werkstattzeichnung

Einbauort: Westansicht, EG, Achse A/10-11

Angebotenes Fabrikat/Hersteller Tür:
'.........'
Menge: 1,000 St

**01.07.3 Zulage zur AT03_Vordach, Stahl, waagerecht, 2200/1360 mm**
Vordach, waagerecht, nicht begehbar, Befestigung
am Kämpfer und oberhalb des Türelemnts im WDVS per Seilabhängung.
Stahlkonstruktion pulverbeschichtet, oberseitig mit 2% Gefälle und seitlichen Regenwasserabtropf,
Konstruktion wie folgt:
- Tragwerk aus Aluminium-Strangpressprofilen
- zweischalig, mit oberer Schale aus Aluminiumblech, untere Schale Aluminiumpaneele, mit innerer, umlaufender Wasserkammer
Auskragung: ca. 1360 mm
Länge: ca. 2200 mm
Pulverbeschichtet in Fensterfarbe
Menge: 1,000 St

**01.07.4 AT04_Aluminium-Außentürelement 1flgl,ca.1,05x2,40m**
Außentür als wärmegedämmte Aluminiumblechtür inkl. Blockzarge, herstellen, liefern und montieren in bauseitiger Rohbauöffnung nach Aufmaß,
gemäß Planung Architekt
Wandstärke und Rohbauöffnung ist vor Ort zu prüfen

Türnummer:  AT04
Lage: Ostansicht, EG, Achse E/17-18
Maße Türelement bxh : ca. 1,05 x 2,40 m
Einbauhöhe: ca. -0,20m bis 2,70 m
OK Rohdecke liegt 20 cm unter OKFF
Alle notwendigen Unterkonstruktionen für Montage auf Rohdecke sind einzukalkulieren.
Schlagrichtung:  gemäß Grundrissplan, nach außen öffnend
Gewändeanschluß:  Stahlbetonwand, Montage mit Laschen aus Stahl
Zarge: Blockzarge, Aluminium

Türblatt:
Türblattdicke: doppelwandig, 3-seitig gekantet, Dickfalz, mit unterem Anschlag
Türblattdicke: 60 mm
Blechdicke: 0,75/1,0 mm
Sicherungszapfen: mind. 1
Aussteifung: Flachstahl
Isolierung: PU-Füllung
Glasausschnitt: keiner
Oberfläche: Türblatt/Zarge pulverbeschichtet
in Fensterfarbe
Farbe: wie Fensterfarbe
Band- und Bandgegenseite: thermisch getrennt
maximal möglicher Öffnungswinkel > 90°

erf. Uw: gesamt: 1,8 W/m²K
Hygrothermische
Beanspruchung:  I (normal)
Mechanische
Beanspruchung:  S (hohe)
Bänder: Rollen-Objektband Edelstahl
3-fach Band Edelstahl, Lage symmetrisch, als Systemband
3 dimensional verstellbar
Einbruchschutz nach
DIN V ENV 1627-1630:  RC2 N
Einsteckschloss: Sicherheitsschloss, zur Aufnahme eines Profilzylinders,

Schließung: -

Obentürschließer: -

Beschläge: Beschläge zulässig nach DIN 18040, Edelstahl gebürstet, außen Knauf / innen Drücker, u-förmig, abgerundet
Beschlagsanordnung verdeckt,
Korrosionsschutz der eingebauten
Stahlteile gemäß DIN 18360.

Innen: Türdrücker
Außen: Knauf

Sonstiges: Ausführung Schwellenlos mit Edelstahlschwelle, Montage in Dämmebene

Detailabstimmung nach Vorlage Werkstattzeichnung

Einbauort: Ostansicht, EG, Achse E/17-18

Angebotenes Fabrikat/Hersteller Tür:
'.........'
Menge: 1,000 St

**01.07.5 AT05_Aluminium-Profilrahmen-Glastür mit OL und Seitenteil Festverglasung, ca.2,45 x 3,54 m, EG Achse E/17-18**
Aluminium-Profilrahmen-Glastür mit Oberlicht und Seitenteil Festverglasung, liefern und montieren.
Leistung inkl. aller Befestigungsmittel und Abdichtungen
Befestigungen nach statischen Erfordernissen
Pfosten sind nach Erfordernis an Rohbau anzupassen

Aluminium-Profilrahmen-Glastür mit Oberlicht und Seitenteil, 3-tlg,
Abmessungen: Rohbauöffnung B/H=ca. 2,45 x 3,54 m
gemäß Ausführungsbeschreibung

1x Öffnungstyp: Oberlicht als Festverglasung
B/H= ca. 2,45 x 0,885 m

1x Öffnungstyp: Seitenteil als Festverglasung
B/H= ca. 0,91 x 2,62 m
Verglasung als Festverglasung B/H= ca. 0,73 x 2,00 m

1x Öffnungstyp: 1-fl. Drehtür
Anforderung an Außentür AT05:

Türnummer:  AT05
Lage: Westansicht, EG, Achse A/10-11
Maße Türelement bxh : ca. 1,41 x 2,62 m
Einbauhöhe: ca. -0,14m bis 3,52 m
OK Rohdecke liegt 14 cm unter OKFF
Alle notwendigen Unterkonstruktionen für Montage auf Rohdecke sind einzukalkulieren.
Schlagrichtung:  gemäß Grundrissplan, nach außen öffnend
Gewändeanschluß:  Stahlbetonwand, Montage mit Laschen aus Stahl
Zarge: Blockzarge, Aluminium, Rahmentiefe ca. 80mm
Türblatt:
Türblattdicke: doppelwandig, 3-seitig gekantet, Dickfalz, mit unterem Anschlag
Türblattdicke: 60 mm
Blechdicke: 0,75/1,0 mm
Sicherungszapfen: mind. 1
Aussteifung: Flachstahl
Isolierung: PU-Füllung
Glasausschnitt: B/H= ca.1,14m x 1,87 m
Oberfläche: Türblatt/Zarge pulverbeschichtet
Farbe: wie Fensterfarbe
Band- und Bandgegenseite: thermisch getrennt
maximal möglicher Öffnungswinkel > 90°

erf. Uw: gesamt: 1,3 W/m²K
2-fachVerglasung VSG/Float/VSG
g-Wert: 0,40
Schallschutz: SSK2
Hygrothermische
Beanspruchung:  I (normal)
Mechanische
Beanspruchung:  S (hohe)
Bänder: Rollen-Objektband Edelstahl
3-fach Band Edelstahl, Lage symmetrisch, als Systemband
3 dimensional verstellbar
Einbruchschutz nach
DIN V ENV 1627-1630:  RC2 N
Einsteckschloss: Sicherheitsschloss, zur Aufnahme eines Profilzylinders,

Schließung: Panik E (nach DIN 179), Fluchtrichtung nach außen, selbstverriegelndes Panikschloß

Obentürschließer: OTS (Obentürschließer) mit integrierter Rastfeststellung mit Öffnungsbegrenzer, leicht bedienbar, barrierefrei

Beschläge: Beschläge zulässig nach DIN 18040, Edelstahl gebürstet,Türen außen Griffstange / innen Drücker, u-förmig, abgerundet,
Beschlagsanordnung verdeckt,
Korrosionsschutz der eingebauten
Stahlteile gemäß DIN 18360.

Innen: Türdrücker
Außen: Griffstange l= ca. 1,08m

Türfeststeller: Türstopperpfosten mit Feststellhaken außen in extra Pos.
Türüberwachung: keine
Stromanschluss: keine

Sonstiges:
Ausführung Schwellenlos mit Edelstahlschwelle, Montage in Dämmebene, Lichte Durchgangsbreite > 1,20m.

Detailabstimmung nach Vorlage Werkstattzeichnung

Einbauort: Ostansicht, EG, Achse E/17-18

Angebotenes Fabrikat/Hersteller Tür:
'.........'
Menge: 1,000 St

**01.07.6 AT07_Holz-Alu-Glas-Element, 3-teilig, 2,30 x 3,54 m, EG, Achse K/10-11**
Holz-Alu-Glas-Tür mit Oberlicht und Seitenteil Festverglast liefern und montieren.
Leistung inkl. aller Befestigungsmittel und Abdichtungen
Befestigungen nach statischen Erfordernissen
Pfosten sind nach Erfordernis an Rohbau anzupassen

Holz-Alu-Glas-Element, 3-tlg,
Abmessungen: Rohbauöffnung B/H=ca. 2,30 x 3,54 m
gemäß Ausführungsbeschreibung

1x Öffnungstyp: Oberlicht als Festverglasung
B/H= ca. 2,30 x 0,885 m

1x Öffnungstyp: Seitenteil als Festverglasung
B/H= ca. 0,91 x 2,60 m
Verglasung als Festverglasung B/H= ca. 0,635 x 1,96 m

1x Öffnungstyp: 1-fl. Drehtür
Anforderung an Außentür AT07:

Türnummer:  AT07
Lage: Osttansicht, EG, Achse K/10-11
Maße Türelement bxh : ca. 1,41 x 2,60 m
Einbauhöhe: ca. -0,14m bis 3,52 m
OK Rohdecke liegt 14 cm unter OKFF
Alle notwendigen Unterkonstruktionen für Montage auf Rohdecke sind einzukalkulieren.
Schlagrichtung:  gemäß Grundrissplan, nach außen öffnend
Gewändeanschluß:  Stahlbetonwand, Montage mit Laschen aus Stahl
als 1- flügl. Drehtür inkl. Blockrahmen, Rahmentiefe ca. 80 mm, nach außen öffnend, lichte Durchgangsbreite Tür mind. 1,20m,
als barrierefreie Ausführung DIN 18040, als Drehflügeltür, Türblatt dreiseitig gefälzt, inkl. Schloss, Bänder und Drückergarnitur sowie Zarge mit Dichtung, herstellen, liefern und montieren
gemäß Planung Architekt und techn. Vorbemerkungen
Wandstärke und Rohbauöffnung ist vor Ort zu prüfen
Befestigungsuntergrund: Stahlbeton

erf. Uw: gesamt: 1,3 W/m²K
2-fachVerglasung VSG/Float/VSG
Verglasung als Festverglasung B/H= ca. 1,09 x 1,87 m
g-Wert: 0,40
Schallschutz: SSK2
Hygrothermische
Beanspruchung:  I (normal)
Mechanische
Beanspruchung:  S (hohe)
Bänder: Rollen-Objektband Edelstahl
3-fach Band Edelstahl, Lage symmetrisch, als Systemband
3 dimensional verstellbar
Einbruchschutz nach
DIN V ENV 1627-1630:  RC2 N
Einsteckschloss: Sicherheitsschloss, zur Aufnahme eines Profilzylinders,

Schließung: Panik E (nach DIN 179), Fluchtrichtung nach außen, selbstverriegelndes Panikschloß

Obentürschließer: OTS (Obentürschließer) mit integrierter Rastfeststellung mit Öffnungsbegrenzer, leicht bedienbar, barrierefrei

Beschläge: Beschläge zulässig nach DIN 18040, Edelstahl gebürstet,Türen außen Knauf / innen Drücker, u-förmig, abgerundet,
Beschlagsanordnung verdeckt,
Korrosionsschutz der eingebauten
Stahlteile gemäß DIN 18360.

Innen: Türdrücker
Außen: Knauf

Türüberwachung: keine
Stromanschluss: keine

Sonstiges:
Ausführung Schwellenlos mit Edelstahlschwelle, Montage in Dämmebene, Lichte Durchgangsbreite > 1,20m.

Detailabstimmung nach Vorlage Werkstattzeichnung

Einbauort: Ostansicht, EG, Achse K/10-11

Angebotenes Fabrikat/Hersteller Tür:
'.........'
Menge: 1,000 St

#### Titel 01.08 Stundenlohnarbeiten

*Hinweis: Hinweis zu Stundenlohnarbeiten*
STUNDENLOHNARBEITEN

Nicht vorhergesehene und in den vorbeschriebenen Positionen nicht enthaltene Leistungen werden,
soweit für diese keine Einheitspreise zu vereinbaren sind, im Stundenlohnnachweis nur nach gesonderter Aufforderung durch den Auftraggeber ausgeführt. Es gelten die Verrechnungssätze einschl. aller Zuschläge.

**01.08.1 Stundensatz Vorarbeiter**
Arbeiten, welche nicht in den Positionen erfasst sind und gegen Nachweis zur Ausführung kommen
Stundensatz: Vorarbeiter
Menge: 5,000 h

**01.08.2 Stundensatz Fachwerker**
Arbeiten, welche nicht in den Positionen erfasst sind und gegen Nachweis zur Ausführung kommen
Stundensatz: Fachwerker
Menge: 5,000 h

**01.08.3 Stundensatz Helfer**
Arbeiten, welche nicht in den Positionen erfasst sind und gegen Nachweis zur Ausführung kommen
Stundensatz: Helfer
Menge: 5,000 h

### Gewerk 02 Haupthaus

#### Titel 02.01 Fenster

**02.01.1 RW2_Fenster, Kunststoff, 1-flügelig, Uw 1,30, 1500/1340 mm inkl. Abbruch altes Fenster**
Neues Kunststoff-Isolierglas-Fensterelement gemäß
Skizze herstellen, liefern, einpassen, einbauen einschl. erf.
Beiputzarbeiten, inkl. fachgerechtem Ausbau und Entsorgung der alten Kunststoffenster inkl. aller dazugehörigen Bauteile, (ggfs. Entsorgungsnachweis wenn gefordert) einschl. Kippgebühr, Wandstärke und Rohbauöffnung sind vor Ort zu prüfen
Fenster aus Kunststoff, 1-flügelig, aus Hohlkammerprofil mit innerer Stahlrohrverstärkung, mit doppelter Lippendichtung sowie Ausfüllen der Fugen zwischen Rahmen und angrenzenden Bauteilen.
Bauteil: Fenster
Aufteilung Fenster: 1-flügelig
Rahmenmaterial: Kunststoff
Farbe: weiß
Vorgerichtet für äußere Fensterbank: Blech
Öffnungstyp, Flügel: Drehkippbeschlag
Beschläge: LM-elox., verdeckt liegend, Einhandbedienung
Anschlagart: stumpf
Gewändeanschluss : 'Mauerwerk'

Einbauort : 'Haupthaus KG  HM Dienstraum'

Windlastklasse: 2
Schlagregendichtheit: 4A
Luftdurchlässigkeit: 2
Einbruchhemmung: RC 1 N
Verglasung: Wärmeschutzverglasung 3-fach, 4-8-4-8-4
Glasrandverbund: 0,060 W/(mK)
g-Wert: 51 %
Lichtdurchlässigkeit: 66 %
Uw: 1,30W/(m²K)
Schallschutzklasse: 3
Schalldämmmaß: 35 dB
Rahmenbreite: 120 mm
Rahmendicke: 80 mm
Breite (Baurichtmaß): 1500 mm
Höhe (Baurichtmaß): 1340 mm
Lichtes Öffnungsmaß >  90 x120 cm; dient als 2. Rettungsweg

Größe altes Fenster: ca. 1,53x0,78m

Angeb. Fabrikat : '....'
Menge: 1,000 St

**02.01.2 Fenster, Kunststoff, 1-flügelig, Uw 1,30, 960/910 mm inkl. Abbruch altes Fenster**
Neues Kunststoff-Isolierglas-Fensterelement gemäß
Skizze herstellen, liefern, einpassen, einbauen einschl. erf.
Beiputzarbeiten, inkl. fachgerechtem Ausbau und Entsorgung der alten Kunststoffenster inkl. aller dazugehörigen Bauteile, (ggfs. Entsorgungsnachweis wenn gefordert) einschl. Kippgebühr, Wandstärke und Rohbauöffnung sind vor Ort zu prüfen
Fenster aus Kunststoff, 1-flügelig, aus Hohlkammerprofil mit innerer Stahlrohrverstärkung, mit doppelter Lippendichtung sowie Ausfüllen der Fugen zwischen Rahmen und angrenzenden Bauteilen.
Bauteil: Fenster
Aufteilung Fenster: 1-flügelig
Rahmenmaterial: Kunststoff
Farbe: weiß
Vorgerichtet für äußere Fensterbank: Blech
Öffnungstyp, Flügel: Drehkippbeschlag
Beschläge: LM-elox., verdeckt liegend, Einhandbedienung
Anschlagart: stumpf
Gewändeanschluss : 'Mauerwerk'

Einbauort : 'Haupthaus KG HM Abstell.'

Windlastklasse: 2
Schlagregendichtheit: 4A
Luftdurchlässigkeit: 2
Einbruchhemmung: RC 1 N
Verglasung: Wärmeschutzverglasung 3-fach, 4-8-4-8-4
Glasrandverbund: 0,060 W/(mK)
g-Wert: 51 %
Lichtdurchlässigkeit: 66 %
Uw: 1,30W/(m²K)
Schallschutzklasse: 3
Schalldämmmaß: 35 dB
Rahmenbreite: 120 mm
Rahmendicke: 80 mm
Breite (Baurichtmaß): 960 mm
Höhe (Baurichtmaß): 910 mm
Angeb. Fabrikat : '....'
Menge: 1,000 St

#### Titel 02.02 Außentüren

**02.02.1 AT08_Aluminium-Profilrahmen-Glastür mit Seitenteilen Festverglasung, ca.2,28 x 2,16 m, Haupthaus (Bestand)**
Aluminium-Profilrahmen-Glastür mit Seitenteilen Festverglasung, liefern und montieren.
Leistung inkl. aller Befestigungsmittel und Abdichtungen
Befestigungen nach statischen Erfordernissen
Pfosten sind nach Erfordernis an Rohbau anzupassen

Aluminium-Profilrahmen-Glastür mit Seitenteilen, 3-tlg,
Abmessungen: Rohbauöffnung B/H=ca. 2,28 x 2,16 m
gemäß Ausführungsbeschreibung

2x Öffnungstyp: Seitenteil
B/H= ca. 0,57 x 2,16 m
Verglasung als Festverglasung B/H= ca. 0,39 x 1,56 m

1x Öffnungstyp: 1-fl. Drehtür
Anforderung an Außentür AT08:

Türnummer:  AT08
Lage: Haupthaus EG Ost
Maße Türelement bxh : ca. 1,22 x 2,16 m

Alle notwendigen Unterkonstruktionen für Montage auf Rohdecke sind einzukalkulieren.
Schlagrichtung:  gemäß Grundrissplan, nach außen öffnend
Gewändeanschluß:  Mauerwerkswand, Montage mit Laschen aus Stahl
Zarge: Blockzarge, Aluminium, Rahmentiefe ca. 80mm
Türblatt:
Türblattdicke: doppelwandig, 3-seitig gekantet, Dickfalz, mit unterem Anschlag
Türblattdicke: 60 mm
Blechdicke: 0,75/1,0 mm
Sicherungszapfen: mind. 1
Aussteifung: Flachstahl
Isolierung: PU-Füllung
Glasausschnitt: B/H= 0,82m x 1,46m; VSG/Float/VSG Verglasung
Oberfläche: Türblatt/Zarge pulverbeschichtet
Farbe: wie Fensterfarbe
Band- und Bandgegenseite: thermisch getrennt
maximal möglicher Öffnungswinkel > 90°

erf. Uw: gesamt: 1,3 W/m²K
2-fachVerglasung VSG/Float/VSG
g-Wert: 0,40
Schallschutz: SSK2
Hygrothermische
Beanspruchung:  I (normal)
Mechanische
Beanspruchung:  S (hohe)
Bänder: Rollen-Objektband Edelstahl
3-fach Band Edelstahl, Lage symmetrisch, als Systemband
3 dimensional verstellbar
Einbruchschutz nach
DIN V ENV 1627-1630:  RC2 N
Einsteckschloss: Sicherheitsschloss, zur Aufnahme eines Profilzylinders,

Schließung: Panik E (nach DIN 179), Fluchtrichtung nach außen, selbstverriegelndes Panikschloß

Obentürschließer: OTS (Obentürschließer) mit integrierter Rastfeststellung mit Öffnungsbegrenzer, leicht bedienbar, barrierefrei

Beschläge: Beschläge zulässig nach DIN 18040, Edelstahl gebürstet,Türen außen Griffstange / innen Drücker, u-förmig, abgerundet,
Beschlagsanordnung verdeckt,
Korrosionsschutz der eingebauten
Stahlteile gemäß DIN 18360.

Innen: Türdrücker
Außen: Griffstange l= ca. 1,08m

Türfeststeller: keine
Türüberwachung: keine
Stromanschluss: keine

Sonstiges:
Ausführung Schwellenlos mit Edelstahlschwelle, Montage in Dämmebene, Lichte Durchgangsbreite mind. 0,90m.

Detailabstimmung nach Vorlage Werkstattzeichnung

Einbauort: Ostansicht, EG

Angebotenes Fabrikat/Hersteller Tür:
'.........'
Menge: 1,000 St

**02.02.2 AT09_Aluminium-Profilrahmen-Glastür, ca.1,24 x 2,26 m, Haupthaus (Bestand)**
Aluminium-Profilrahmen-Glastür mit Glasausschnitt, liefern und montieren.
Leistung inkl. aller Befestigungsmittel und Abdichtungen
Befestigungen nach statischen Erfordernissen
Pfosten sind nach Erfordernis an Rohbau anzupassen

Aluminium-Profilrahmen-Glastür, 1-tlg, mit Glasausschnitt
Abmessungen: Rohbauöffnung B/H=ca. 1,24 x 2,26 m
gemäß Ausführungsbeschreibung

1x Öffnungstyp: 1-fl. Drehtür
Anforderung an Außentür AT09:

Türnummer:  AT09
Lage: Nordansicht, EG
Maße Türelement bxh : ca. 1,24 x 2,26 m

Alle notwendigen Unterkonstruktionen für Montage auf Rohdecke sind einzukalkulieren.
Schlagrichtung:  gemäß Grundrissplan, nach außen öffnend
Gewändeanschluß:  Mauerwerkswand, Montage mit Laschen aus Stahl
Zarge: Blockzarge, Aluminium, Rahmentiefe ca. 80mm
Türblatt:
Türblattdicke: doppelwandig, 3-seitig gekantet, Dickfalz, mit unterem Anschlag
Türblattdicke: 60 mm
Blechdicke: 0,75/1,0 mm
Sicherungszapfen: mind. 1
Aussteifung: Flachstahl
Isolierung: PU-Füllung
Glasausschnitt: B/H= 0,82m x 1,56m; VSG/Float/VSG Verglasung
Oberfläche: Türblatt/Zarge pulverbeschichtet
Farbe: wie Fensterfarbe
Band- und Bandgegenseite: thermisch getrennt
maximal möglicher Öffnungswinkel > 90°

erf. Uw: gesamt: 1,3 W/m²K
2-fachVerglasung VSG/Float/VSG
g-Wert: 0,40
Schallschutz: SSK2
Hygrothermische
Beanspruchung:  I (normal)
Mechanische
Beanspruchung:  S (hohe)
Bänder: Rollen-Objektband Edelstahl
3-fach Band Edelstahl, Lage symmetrisch, als Systemband
3 dimensional verstellbar
Einbruchschutz nach
DIN V ENV 1627-1630:  RC2 N
Einsteckschloss: Sicherheitsschloss, zur Aufnahme eines Profilzylinders,

Schließung: Panik E (nach DIN 179), Fluchtrichtung nach außen, selbstverriegelndes Panikschloß

Obentürschließer: OTS (Obentürschließer) mit integrierter Rastfeststellung mit Öffnungsbegrenzer, leicht bedienbar, barrierefrei

Beschläge: Beschläge zulässig nach DIN 18040, Edelstahl gebürstet,Türen außen Griffstange / innen Drücker, u-förmig, abgerundet,
Beschlagsanordnung verdeckt,
Korrosionsschutz der eingebauten
Stahlteile gemäß DIN 18360.

Innen: Türdrücker
Außen: Griffstange l= ca. 1,08m

Türfeststeller: keine
Türüberwachung: keine
Stromanschluss: keine

Sonstiges:
Ausführung Schwellenlos mit Edelstahlschwelle, Montage in Dämmebene, Lichte Durchgangsbreite mind. 0,90m.

Detailabstimmung nach Vorlage Werkstattzeichnung

Einbauort: Nordansicht, EG

Angebotenes Fabrikat/Hersteller Tür:
'.........'
Menge: 1,000 St

**02.02.3 AT10_Stahlblech-Außentürelement 1flgl, ca.1,06 x 2,00 m, inkl. Abbruch alter Blechtür**
Neue Stahlblech-Außentür gemäß
Skizze herstellen, liefern, einpassen, einbauen einschl. erf.
Beiputzarbeiten, inkl. fachgerechtem Ausbau und Entsorgung der alten Blechaußentür inkl. aller dazugehörigen Bauteile, (ggfs. Entsorgungsnachweis wenn gefordert) einschl. Kippgebühr, Wandstärke und Rohbauöffnung sind vor Ort zu prüfen

Stahlblech-Außentür als Drehtür inkl. Blockzarge, einflüglig, Türblatt aus
verzinktem Stahlblech mit Wärmedämmeinlage, inkl. Schloss, Bänder und Drückergarnitur sowie Zarge
mit Dichtung, herstellen, liefern und montieren in bauseitiger Rohbauöffnung nach Aufmaß,
gemäß Planung Architekt und techn. Vorbemerkungen
Wandstärke und Rohbauöffnung ist vor Ort zu prüfen
Befestigungsuntergrund: Stahlbeton

Türnummer:  AT10
Lage: Südansicht, KG, Hauptgebäude; Technikraum
Maße Türelement bxh : ca. 1,06 x 2,00 m
Einbauhöhe: ca. -1,55m bis 2,00 m

Alle notwendigen Unterkonstruktionen für Montage auf Rohdecke sind einzukalkulieren.
Schlagrichtung:  gemäß Grundrissplan, nach außen öffnend
Gewändeanschluß:  Mauerwerk, Montage mit Laschen aus Stahl
Zarge: Blockzarge, Stahl

Türblatt:
Türblattdicke: doppelwandig, 3-seitig gekantet, Dickfalz, mit unterem Anschlag
Türblattdicke: 60 mm
Blechdicke: 0,75/1,0 mm
Sicherungszapfen: mind. 1
Aussteifung: Flachstahl
Isolierung: PU-Füllung

Oberfläche: Türblatt/Zarge verzinkt und pulverbeschichtet
Farbe: wie Fensterfarbe
Band- und Bandgegenseite: thermisch getrennt
maximal möglicher Öffnungswinkel > 90°

erf. Uw: gesamt: 1,3 W/m²K
Hygrothermische
Beanspruchung:  I (normal)
Mechanische
Beanspruchung:  S (hohe)
Bänder: Rollen-Objektband Edelstahl
3-fach Band Edelstahl, Lage symmetrisch, als Systemband
3 dimensional verstellbar
Einbruchschutz nach
DIN V ENV 1627-1630:  RC2 N
Einsteckschloss: Sicherheitsschloss, zur Aufnahme eines Profilzylinders,

Schließung: Panik E (nach DIN 179), Fluchtrichtung nach außen

Obentürschließer: OTS (Obentürschließer) mit integrierter Rastfeststellung mit Öffnungsbegrenzer, leicht bedienbar, barrierefrei

Beschläge: Beschläge zulässig nach DIN 18040, Edelstahl gebürstet, außen Knauf / innen Drücker, u-förmig, abgerundet
Beschlagsanordnung verdeckt,
Korrosionsschutz der eingebauten
Stahlteile gemäß DIN 18360.

Innen: Türdrücker
Außen: Knauf

Türfeststeller: Türstopperpfosten mit Feststellhaken außen in extra Pos.

Sonstiges:
Ausführung Schwellenlos mit Edelstahlschwelle
Edelstahl-Trittblech d=2mm im Türbereich, Montage in Dämmebene

Detailabstimmung nach Vorlage Werkstattzeichnung

Angebotenes Fabrikat/Hersteller Tür:
'.........'
Menge: 1,000 St

**02.02.4 Türpoller mit Puffer und Haken liefern, H= ca. 900 mm, Einbau durch Außenanlagen**
Türpoller mit Puffer und Haken, für Eingangstüren, H= ca. 900 mm, liefern und zum Einbau dem Gewerk Außenanlagen übergeben, bestehend aus:
- V2A Rundrohr, 60x4mm, H= ca. 900 mm mit oberseitiger V2A Kugelkalotte und unterseitiger Fußplatte T= 10 mm, Ducrhmesser D= 150 mm, inkl,. 1 St V2A Gummi-Türpuffer auf Stehbolzen des Rundrohres.

Angeb. Fabrikat :
'.........'
Menge: 1,000 St
